# Sanierung Schloss Herrnsheim I
Angebotsaufforderung (GAEB DA XML 3.3, DA83)
Projekt: 2024-05
Währung: EUR
Bieterkommentare zugelassen: ja
Auftraggeber: Stadtverwaltung Worms, Worms, 67547
Erstellt mit: ASBwin 28.0.2.0, Position 28.0.2.2, 10.06.2026

## BAUBESCHREIBUNG
Das Herrnsheimer Schloss wurde circa 1460 ursprünglich als Burg erbaut, jedoch 1689 während des Pfälzischen Erbfolgekrieges zerstört.
Nach dem Aufbau als Barockschloss mit barocker Gartenanlage im Jahr 1711, wurde es
1792 erneut schwer beschädigt und im Jahr 1840 mit Veränderungen wieder hergestellt.

Das Bau-Ensemble befindet sich im Wormser Stadtteil Herrnsheim.
Bei dem Gebäude handelt es sich um ein dreigeschossiges Bauwerk, zuzüglich einem Kellergeschoss und einem Dachgeschoss.
Das Schloss wird unter denkmalpflegerischen Gesichtspunkten saniert und restauriert.

Die historisch wertvollen Räume im Erdgeschoss werden im ersten Bauabschnitt restauriert und für eine museale Nutzung und Veranstaltungen bereitgestellt.
Der Westflügel wird im EG für Nebenräume und Sanitäranlagen saniert und umgebaut.
Für die barrierefreie Nutzung des Schlosses wird ein Aufzug an einer Außenwand angebaut, der die Geschosse EG bis 2.OG anfährt.

Im Untergeschoss wird der große Gewölbekeller mit einem Ausschankbereich für Weinfeste hergerichtet. Zusätzlich wird ein neuer Sanitärbereich gebaut.

Die alte Haustechnik wird komplett erneuert und im UG neue Technikräume erstellt.

Maßnahmen in Bereichen des ersten Bauabschnitts:

Untergeschoss:
2 Technikräume, 1 Lüftungszentrale, 2 WC-Räume, 1 Veranstaltungsraum mit Treppenlift,
1 Ausschankraum, 1 Eingangsbereich, 1 Flur, Treppe Zweiter-Rettungsweg

Erdgeschoss:
4 Treppenhäuser, 4 Flure, 3 WC-Räume, 1 Putzraum, 1 Schließfachraum, 1 Stuhllager,
9 Ausstellungsräume, Aufzugschacht mit Gebäudeanbindung

1.Obergeschoss:
1 Treppenhaus, Aufzugschacht mit Gebäudeanbindung

2.Obergeschoss:
Aufzugschacht mit Gebäudeanbindung

## ALLGEMEINE TECHNISCHE VERTRAGSBEDINGUNGEN FÜR BAULEISTUNGEN
Ausführungs- und Vertragsgrundlagen:
Die Landesbauordnung Rheinland-Pfalz.
Die Baugenehmigung und deren Auflagen.
Die Werk.- und Detailpläne des Architekten inkl. Leistungsverzeichnis.
Die VOB Teil B und C in neuester Fassung.
Die VOB gilt in ihrer aktuellen Fassung zum Zeitpunkt des Vertragsabschlusses als vereinbart!
Die Allgemein anerkannten Regeln der Technik und des Handwerks.
Die gültigen Schall-, Wärme- und Brandschutzverordnungen.
Die Unfallverhütungsvorschriften.
Die jeweilige Herstellervorschrift und Verarbeitungsrichtlinien.
DIN 18299 Allgemeine Regelungen für Bauarbeiten jeder Art.
DIN 18055, DIN EN 12208,  DIN 10077, DIN EN 1026, DIN EN 1027

Besichtigung der Örtlichkeit:
Evtl. Bedenken gegen die vorgesehene Art der Ausführung sind bei Angebotsabgabe schriftlich mitzuteilen. Es wird eine Besichtigung des Gebäudes und der Örtlichkeit empfohlen. Mehrforderungen auf Grund von Unkenntnis werden ausgeschlossen.

Angaben zur Baustelle

0.1.1 Lage der Baustelle, Umgebungsbedingungen, Zufahrtsmöglichkeiten und Beschaffenheit der Zufahrt sowie etwaige Einschränkungen bei ihrer Benutzung:
Adresse: Schloss Herrnsheim, Herrnsheimer Hauptstraße1 in 67550 Worms
Die Andienung des Gebäudes erfolgt in Absprache mit der Bauleitung.
Die Zu- und Abfahrt kann über die Herrnsheimer Hauptstraße erfolgen.

0.1.2 Besondere Belastungen aus Immissionen sowie besondere klimatische oder  betriebliche Bedingungen: Zum Schutz gegen Baulärm gelten die Anforderungen des BlmSchG. Alle Baumaschinen sind in den arbeitsfreien Zeiten und bei Arbeitsunterbrechungen und Stillstandzeiten sowie Arbeitsumstellungen abzustellen. Die Motoren der zum Be- und Entladen wartenden Fahrzeuge sind, wenn es der Betrieb zulässt, abzustellen.
Der AN hat vor Beginn von staubbelastenden Tätigkeiten die Schutzmaßnahmen festzulegen und dieses Schutzkonzept der Bauleitung und dem SiGeko vorzulegen.

0.1.3 Art und Lage der baulichen Anlagen, Anzahl und Höhe der Geschosse:
Dreigeschossiges Massivgebäude in Mauerwerksbau,
zuzüglich Dachgeschoss mit Dachstuhl in Holzkonstruktion mit Walmdach.
zuzüglich massives Kellergeschoss mit Gewölbedecken.

Geschosshöhen:
KG:  ca. 3,85 m im Lichten (im Veranstaltungsraum)
EG und OG:  ca. 4,00 m im Lichten
Traufhöhe:  ca. 15,00 m von OK Gelände

Die zu sanierende netto Raumfläche (NRF) beträgt im Untergeschoss: 484,00 qm.
Darin enthalten sind: 364,00 qm Nutzfläche (NUF), 43.00 qm Verkehrsfläche (VF)
und 77,00 qm Technikfläche (TF)

Die zu sanierende und restaurierende netto Raumfläche (NRF) beträgt im Erdgeschoss inkl. des Treppenraumes im 1. Obergeschoss: 714,00 qm.
Darin enthalten sind: 447,00 qm Nutzfläche (NUF) und 267,00 qm Verkehrsfläche (VF)

0.1.4 Verkehrsverhältnisse auf der Baustelle: Die Andienung des Gebäudes erfolgt in Absprache mit der Bauleitung. Die Zu- und Abfahrt kann über die Herrnsheimer Hauptstraße erfolgen. Der gesamte Baustellenbereich wird durch einen geschlossenen Bauzaun von der Parkanlage und zu den Nachbargebäuden abgegrenzt.
Private Personenkraftwagen dürfen auf dem Gelände innerhalb des Bauzaunes nicht geparkt werden. Die Firmenwagen sind entsprechend zu kennzeichnen und dürfen nur auf den dafür frei gegebenen Flächen abgestellt werden.
Frei Stellplätze sind voraussichtlich vorhanden, können vom AG aber nicht garantiert werden. Ein Anspruch auf kostenfreie Parkplätze besteht nicht.

Auf dem gesamtem Gelände gilt die StVO. Die Verkehrsteilnehmer werden mit Blick auf die eingeengten räumlichen Verhältnisse und mit Rücksicht auf das Baustellenpersonal gebeten, das Gelände mit besonderer Vorsicht und angemessener Geschwindigkeit zu befahren.
Eine eventuelle Absicherung zum öffentlichen Straßenverkehr ist mit dem Amt für öffentliche Ordnung abzuklären. Erforderliche Genehmigungen für ggf. erforderliche Absperrungen o.ä. sind vom AN einzuholen. Die Straßen, Zufahrten und Wege im Bereich des Geländes sind unbedingt freizuhalten. Parken, Anhalten und Lagern ist nur auf den dafür ausgewiesenen Flächen erlaubt. Zuwider parkende Fahrzeuge werden kostenpflichtig abgeschleppt.
Die öffentlichen Verkehrsflächen im Bereich der Baustelle sind bei Verschmutzungen durch den Baustellenbetrieb umgehend zu reinigen.

0.1.5 Für den Verkehr freizuhaltende Flächen: Straßen und Wege, die der Andienung dienen sind frei von parkenden Fahrzeugen zu halten. Ausgewiesene Feuerwehrzufahrten und Rettungswege sind freizuhalten.

0.1.6 Art, Lage, Maße und Nutzbarkeit von Transporteinrichtungen und Transportwegen:
Die Stellung von Bauzäunen erfolgt bauseits. Die Stellung der Fassadengerüste erfolgt über das Gewerk Gerüstbau.
Ein Baukran steht nicht zur Verfügung. Lagerung und Transport auf der Baustelle sowie die Bereitstellung erforderlicher zusätzlicher Hebezeuge ist Sache des Auftragnehmers. Die Kosten hierfür sind anteilmäßig in die einzelnen LV-Positionen einzurechnen. Eventuell erforderliche Transporteinrichtungen, Abschrankungen, Hinweisschilder, Warnleuchten, Aufwendungen für Straßensperrungen etc. sind in die Einheitspreise einzurechnen.

0.1.7 Lage, Art, Anschlusswert und Bedingungen für das Überlassen von Anschlüssen für Wasser, Energie, und Abwasser: Ein Bauwasseranschluss mit mehreren Zapfstellen mit Anschluss DN32 wird im EG und KG zur Verfügung gestellt. Außerhalb des Gebäudes stehen keine Bauwasseranschlüsse zur Verfügung.
Ein Baustromverteiler wird  im Außenbereich aufgestellt. Innerhalb des Gebäudes stehen in jedem Geschoss ein Baustromverteiler zur Verfügung.
Ausstattung mit 4 Schutzkontaktsteckdosen 230 Volt.

0.1.8 Lage und Ausmaß der dem Auftragnehmer für die Ausführung seiner Leistungen zur Benutzung oder Mitbenutzung überlassenen Flächen und Räume:
Es werden vom AG baustellennahe Flächen für Container/ Magazine o.ä zur Verfügung gestellt. Flächen für Baustelleinrichtung/ Lager werden zugewiesen und die Größe im Vorfeld definiert. Siehe Baustelleneinrichtungsplan in der Anlage (Lageplan)
Es werden keine Räumlichkeiten in den Gebäuden zum Aufenthalt zur Verfügung gestellt.
Die Flächen der Baustelleneinrichtung sind beschränkt und gemäß beigefügter Unterlagen begrenzt. Nur die bereitgestellten Flächen stehen für die Maßnahme zur Verfügung.
Angrenzende Flächen, Gegenstände und Bereiche dürfen nicht beeinträchtigt werden.

Während der Sanierungsarbeiten sollen die, für Damen und Herren getrennten, WCs und Waschgelegenheiten in der naheliegenden Orangerie benutzt werden und stehen allen Gewerken zur Verfügung.
Zusätzlich wir in unmittelbarer Nähe des Schlosses ein Bau-WC aufgestellt.

0.1.9 Besondere Vorgaben für die Entsorgung: Grundsätzlich werden alle anfallenden Schadstoffe, Abbruch-, Demontage- und Verpackungsmaterialien Eigentum des Auftrag-nehmers und sind durch diesen in eigener Verantwortung zu entsorgen. Der Auftragnehmer trägt alle Abfall-, Schutt-, Schadstoff- und sonstige Gebühren für die Entsorgung sowie die Kosten für den Transport. Schadstoffe, Abbruch-, Demontage-, und Verpackungsmaterialien sind unmittelbar von der Baustelle zu entfernen und umgehend abzufahren.
Die Entsorgung von Abfällen erfolgt gemäß öffentlich-rechtlicher Vorgaben.
Abfälle sind gemäß Abfallverzeichnis-Verordnung getrennt zu entsorgen.
Einzelheiten sind dem EVM241 zu entnehmen.

0.1.9.1 Entsorgung Schadstoffe:
Die Fensteranlagen weisen verschiedene Belastungen mit Schad- und Gefahrstoffen auf. Das Konstruktionsholz der Fenster ist mit PCB behandelt. Die Anstrichfarben der Fensterbauteile enthalten Blei (bis 15.000 mg/kg) und Zink (bis 27.000 mg/kg). Die Laibungsputze sind asbesthaltig.
Für die Entsorgung der Bearbeitungsrückstände der Gefahrstoffsanierung der Fenster sind die AVV-Nummern 170605* (Asbesthaltige Baustoffe, AVV-Nummer 170903* (Sonstige Bau- und Abbruchabfälle, die gefährliche Stoffe enthalten, Holz mit Holzschutzmitteln und Zusatzkriterium Schwermetalle) heranzuziehen.

0.1.10 Art und Umfang des Schutzes von Bäumen, Pflanzenbeständen, Vegetationsflächen, Verkehrsflächen, Bauteilen, Bauwerken, Grenzsteinen
und dergleichen im Bereich der Baustelle: Bäumen, Pflanzenbestände, Vegetationsflächen, Verkehrsflächen, Bauteile, Bauwerke, Grenzsteine und Markierungen sind grundsätzlich vor Beschädigung zu schützen. Ggf. beschädigte Pflanzen, Verkehrsflächen und Bauteile sind durch den Verursacher wiederherzustellen.

0.1.11 Im Bereich der Baustelle vorhandene Anlagen, insbesondere Abwasser- und
Versorgungsleitungen: In der Baustelle befinden sich Abwasser- und Versorgungsleitungen. Grundsätzlich sind diese vor Beschädigung zu schützen. Der AN hat sich vor Maßnahmen über bekannte Leitungen u.ä. beim AG, bzw. HLS Fachingenieur zu erkundigen.

0.1.12 Bestätigung, dass die im jeweiligen Bundesland geltenden Anforderungen zu
Erkundungs- und gegebenenfalls Räumungsmaßnahmen hinsichtlich Kampfmitteln erfüllt wurden: Eine Untersuchung auf Kampfmittel fand vor Beginn der Baumaßnahme statt.

0.1.13 Gegebenenfalls gemäß der Baustellenordnung getroffene Maßnahmen:
Die Vorgaben des SiGeKo (Sicherheits- und Gesundheitskoordinator) sind einzuhalten. Bei Nichteinhaltung der Verhaltensvorschriften bestehen die Möglichkeit des Hausverbotes und eine eventuell damit verbundene strafrechtliche oder ordnungswidrige Ahndung.

Ohne Zustimmung der Bauleitung darf kein Personal abgezogen werden. Die Bauleitung ist rechtzeitig über Personalreduzierung, Betriebsurlaub, etc. zu informieren.

0.1.14 Besondere Anordnungen. Vorschriften und Maßnahmen der Eigentümer (oder der
anderen Weisungsberechtigten) von Leitungen, Kabeln, Dränen, Kanälen, Straßen, Wegen, Gewässern, Gleisen, Zäunen und dergleichen im Bereich der Baustelle:
Grundsätzlich sind diese vor Beschädigung zu schützen. Der AN hat sich vor Maßnahmen über bekannte Leitungen u.ä. beim AG zu erkundigen.
Baulärm: lärmintensive Arbeiten sind rechtzeitig vor Ausführung anzukündigen und abzustimmen. Staubarmes Arbeiten: Sämtliche Arbeiten sind nur mit dem Einsatz staubmindernder Technik, gemäß ZTV "Mindestanforderungen für ein staubarmes Arbeiten auf Baustellen" und dem Merkblatt der BG Bau "Staubminimierung beim Bauen" zulässig.
Heißarbeiten sind grundsätzlich anzumelden. Die Dauer der Brandwache nach Heißarbeiten beträgt mindestens 2 Stunden. Bei Verwendung von Hebezeugen oder Leitern sind diese bei Verlassen der Baustelle bzw. bei Arbeitsunterbrechungen stets gegen Missbrauch durch Dritte zu sichern oder abzubauen. Der AN ist für entsprechende Sicherheitsmaßnahmen selbst verantwortlich. Material, Werkzeuge etc. müssen ebenfalls gesichert und kontrolliert werden.

0.1.15 Art und Umfang von Schadstoffbelastungen, z.B. des Bodens, der Gewässer,
der Luft, der Stoffe und Bauteile; vorliegende Fachgutachten oder dergleichen:
Schadstoffhaltige Putze und Bauteile wie Dämmungen, etc. wurden vor Beginn der Baumaßnahme rückgebaut.
Die Fensteranlagen weisen verschiedene Belastungen mit Schad- und Gefahrstoffen auf.
Das Konstruktionsholz der Fenster ist mit PCB behandelt. Die Anstrichfarben der Fensterbauteile enthalten Blei (bis 15.000 mg/kg) und Zink (bis 27.000 mg/kg). Die Laibungsputze sind asbesthaltig.
Für die Entsorgung der Bearbeitungsrückstände der Gefahrstoffsanierung der Fenster sind die AVV-Nummern 170605* (Asbesthaltige Baustoffe, AVV-Nummer 170903* (Sonstige Bau- und Abbruchabfälle, die gefährliche Stoffe enthalten, Holz mit Holzschutzmitteln und Zusatzkriterium Schwermetalle) heranzuziehen.

0.1.16 Arbeiten anderer Unternehmer auf der Baustelle:
Es werden in Abstimmung parallel Arbeiten von anderen Gewerken in jeweils anderen Arbeitsbereichen des Gebäudes ausgeführt.

0.1.17 Arbeitsschutzmaßnahmen: Für jegliche Abbrucharbeiten, an bestehenden Putzen, Fenstern, Spachtel- und Fugenausgleichsmassen sind folgende Arbeitsschutzmaßnahmen einzuhalten: Benutzen einer erweiterten PSA bestehend aus Helm, Schutzbrille, Atemschutzmasken (FFP2), Einwegschutzanzug (Kategorie III, Typ 5 + 6), Nitril-Handschuhen und Arbeitsschutzschuhen. Personen ohne Schutzhelm und Schutzschuhe haben keinen Zutritt zur Baustelle. Sind darüber hinaus weiter Schutzausrüstungen erforderlich (z. B. Augen- oder Gesichtsschutz, Gehörschutz, Atemschutz, Warnkleidung), hat der AN deren Benutzung sicherzustellen. Zuwiderhandelnde Personen können nach einmaliger Verwarnung von der Baustelle gewiesen werden. Handwasch-Desinfektionsmittel und Hautpflegemitteln sind durch den AN zur Verfügung zu stellen.
Rauchen, Essen oder Trinken ist im Arbeitsbereich nicht erlaubt oder zulässig !!

0.1.18 Bauschild: Das Anbringen von Firmenschildern ist nur nach Zustimmung des Auftraggebers zulässig und mit der Bauleitung abzustimmen.

0.1.19 Fachbauleiter: Mit Abgabe des Angebotes verpflichtet sich der Auftragnehmer im Auftragsfalle zur Übernahme der Fachbauleitung für seinen Leistungsbereich. Der Fachbauleiter ist schriftlich zu benennen.
Während der Arbeiten des Auftragnehmers (AN) auf der Baustelle muss ein deutsch sprechender Vertreter des AN anwesend sein, der bevollmächtigt ist, Anordnungen der Bauleitung entgegenzunehmen, der weisungsberechtigt ist und alle erforderlichen Maßnahmen ergreifen kann. Er nimmt an den wöchentlichen Bauleiterbesprechungen teil und darf nur mit Zustimmung des Auftraggebers ausgetauscht werden. Die Vollmacht muss der Bauleitung in Schriftform vor Arbeitsaufnahme vorliegen.

0.1.20 Gebäudedokumentation: Zur Gebäudedokumentation sind der Bauleitung vor Abschluss der Maßnahme sämtliche Produktdatenblätter und techn. Datenblätter der verwendeten Objekte und Einbauten in Papierform und digital zu übergeben.

0.1.21 Keine Verwendung gefährlicher Stoffe:
Es dürfen keine Stoffe verwendet werden, deren Inhalt gefährlich oder teilweise als gefährlicher Stoff in der Gefahrenordnung (Bundesgesetzblatt 1986, Nr. 47, Seite 1470 ff) aufgeführt sind. Die Verwendung asbesthaltiger Produkte ist nicht gestattet. Als Ersatz kommen vorzugsweise die in den vom Bundesumweltamt herausgegebenen Ersatz- stoffkatalog aufgeführten Stoffe in Betracht. Dieser ist beim Hauptverband der gewerblich. Berufsgenossenschaft e. V., Lindenstraße 78-80 in 53757 St. Augustin 2, zu beziehen.

0.2 Angaben zur Ausführung

0.2.1 Besondere Anforderungen an die Baustelleneinrichtung und Entsorgungseinrichtungen, z. B. Behälter für die getrennte Erfassung:
Die Flächen der Baustelleneinrichtung sind beschränkt und gemäß beigefügtem BE-Plan begrenzt. Nur die bereitgestellten Flächen stehen für die Maßnahme zur Verfügung.
Angrenzende Flächen, Gegenstände und Bereiche dürfen nicht beeinträchtigt werden.
Für die Entsorgung anfallender Materialien und Baustoffe stehen in der Baustelleneinrichtungsfläche Containerflächen temporärer Nutzung zur Verfügung. Siehe Baustelleneinrichtungsplan. Behälter oder Container werden vom AG nicht zur Verfügung gestellt. Nähere Informationen zur Entsorgung sind den Positionstexten zu entnehmen.

0.2.2 Besonderheiten der Regelung und Sicherung des Verkehrs, gegebenenfalls auch, wieweit der Auftraggeber die Durchführung  der erforderlichen Maßnahmen übernimmt
Die StVO ist einzuhalten. Die Absicherung zum öffentlichen Straßenverkehr ist mit der örtlichen Bauleitung abzuklären. Erforderliche Genehmigungen für ggf. erforderliche Absperrungen o.ä. sind vom AN einzuholen. Im Übrigen wird auf die Punkte vorab verwiesen.

0.2.3 Besondere Anforderungen an das Auf- und Abbauen sowie Vorhalten von Gerüsten: Ein Fassadengerüst mit Dachfanggerüst wird durch den Gerüstbauer gestellt.
Umbauten an Gerüsten sind nur durch den Gerüstbau-Unternehmer zulässig.

0.2.4 Art und Umfang der vom Auftraggeber verlangten Eignungs- und Gütenachweise:
Eignungs- und Gütenachweise sind auf Verlangen durch den AG umgehend vorzulegen. Prinzipiell ist durch den Auftragnehmer für alle erbrachten Leistungen der Eignungs- und / oder Gütenachweis zu führen.

## ZUSÄTZLICHE VERTRAGSBEDINGUNGEN
Ausführungsfristen
gem. § 5 VOB/B. Bei Vertragsabschluss sind verbindliche Ausführungsfristen zu vereinbaren.
Die Fristen werden Teil des Vertrages.

Ausführungszeitraum:

Beginn:  03.08.2026  Ende:  29.01.2027

Ausführung vor Ort und in der Werkstatt des AN / Lieferzeit separat zuvor.
Bei Auftragsvergabe werden bindende Termine vereinbart.
Abnahme
Abnahme gem. §12 VOB/B
Eine förmliche Abnahme wird angeordnet. Mindestens 14 Tage, vor der Abnahme sind dem AG alle notwendigen Dokumentationsunterlagen vorzulegen. Ein nicht einhalten der Vorlage der Dokumentationsunterlagen wird als erheblicher Mangel angesehen und führt zur Absage der Abnahme.
Gewährleistung
nach VOB, verlängert auf 5 Jahre
Bauleistungsversicherung
Eine Bauleistungs- oder Bauwesensversicherung wird vom AG nicht abgeschlossen.
Bauwasser/ Baustrom
werden vom Auftraggeber veranlasst und verauslagt und nicht umgelegt.
Vertragsstrafe
wird erst ab >250.000,00 netto Auftragssumme vereinbart. Mit 0,2% der Abrechnungssumme je Arbeitstag schuldhafter Überschreitung der Vertragsfrist durch den Auftragnehmer und bis zu 5% der Abrechnungssumme.
Zahlungsfreigaben
Abschlagszahlungen erfolgen - bis zur Vorlage einer vereinbarten Vertragserfüllungsbürgschaft
- in Höhe von 90 % der Rechnungssumme.
Stundenlohnarbeiten §15 VOB/B
Bei eventuell anfallenden Stundenlohnarbeiten ist vor Beginn der
Ausführung die Genehmigung der Bauleitung einzuholen.
Auf dem Rapportzettel sind auszuführen:
1. Name des Beschäftigten
2. Stellung, Lohngruppe im Betrieb
3. Datum der Ausführung
4. Arbeitszeit in Stunden
5. Rechtsgültige Unterschrift des Beschäftigten, bzw. des Vertreters
Sicherheitseinbehalt
Der Auftragnehmer stellt auf die geprüfte Schlussrechnung eine Gewährleistungsbürgschaft in
Höhe von 5 % der Brutto-Abrechnungssumme gem. VOB/B, §17 für die Dauer der Gewähr-leistung. Der Sicherheitseinbehalt kann nach Vorlage einer Bankbürgschaft ausbezahlt werden.
Nebenangebote
Nebenangebote sind NICHT zugelassen.

Urkalkulation
Vor Auftragsvergabe muss die Urkalkulation in einem verschlossenen Umschlag an den Bauherrn übergeben werden.

Berechnung der Nachtragsvergütung
Die Nachtragsvergütung berechnet sich nach der Urkalkulation des Auftragnehmers
(vorkalkulatorische Preisfortschreibung)

Abtretung einer Forderung
Die Abtretung einer Forderung - gleich welchen Inhalts durch den Auftragnehmerbedarf der Zustimmung des Auftraggebers. Ohne die erforderliche Zustimmung erfolgte Abtretungen sind unwirksam.

Anlagen
Dem Leistungsverzeichnis liegen folgende Unterlagen bei:
- BE / Lageplan M 1:500, Grundrisspläne EG und UG, Vier Ansichten,
Neue Fenster Westfassade, Bestandsanalyse Beispielfenster, Zwei Fotos Ovalfenster

## BESONDERE ANFORDERUNGEN DURCH SCHADSTOFFE
Es können nur Angebote gewertet werden, bei denen die Bieter alle Zertifikate/Nachweise für TRGS 524 Arbeiten im kontaminierten Bereich, TRGS 505 Blei, TRGS 519 Asbest,
bei Angebotsabgabe mit einreichen.

Leitbeschreibungen Schadstoffe, Schutzausrüstung und Entsorgung in Kapitel 2.

## 032 FENSTER- UND VERGLASUNGSARBEITEN
Datum: 10.06.2026

*Hinweis: Maßnahmen Leistungsverzeichnis*
Das Leistungsverzeichnis umfasst:

1. Instandsetzung Historischer Fenster und Fenstertüren EG

- Bei dem überwiegenden Teil der Fenster handelt es sich um
  Einfachfenster aus Massivholz, die unter Denkmalschutz
  stehen.
  In den historischen Räumen sind die Außenfenster in der
  vorhandenen Form in Stand zu setzen.
  Eine entsprechende pflegsame Behandlung und
  Vermeidung von Beschädigungen wird vorausgesetzt. Die
  Glasscheiben werden ausgeglast, zu Mini-Isoliergläser
  umgearbeitet und wieder eingesetzt.

2. Liefern und einbauen neue Fenster

- Neue Sprossenfenstern Westfassade im Erdgeschoss

- Neue Holzfenstern im Innenbereich des Untergeschosses
  Ort: Veranstaltungsraum und Schankraum

Besichtigung der Örtlichkeit:
Evtl. Bedenken gegen die vorgesehene Art der Ausführung sind bei Angebotsabgabe schriftlich mitzuteilen. Es wird eine Besichtigung des Gebäudes und der Örtlichkeit dringend empfohlen. Mehrforderungen auf Grund von Unkenntnis werden ausgeschlossen.

### Kapitel 1 ARBEITSVORBEREITUNG UND SCHUTZMASSNAHMEN

*Hinweis: Arbeitsbühne innen EG*

**1.10 Aufbau Abbau fahrbare Arbeitsbühne 4Wo 2kN/m² Abst. 2m**
Aufbauen, Abbauen fahrbare Arbeitsbühne DIN EN 1004, einschl. Grundeinsatzzeit (4 Wochen), Gruppe 3 (2 kN/m²)

Länge Gerüst/-Bauteil '2,5' m
Breite Gerüst/-Bauteil '1,5' m

Höhenabstand der Gerüstlagen 2 m,
Gerüsthöhe ca. 4,00 m, Höhe der Standfläche über Fußboden ca. '2,00' im Gebäude
Menge: 1,000 St
Kostengruppen nach DIN 276-1 2008: 392
Kostengruppen nach DIN 276-1 1981: 4.1.9.0.0

**1.20 Gebrauchsüberlassung fahrbare Arbeitsbühne 2kN/m² Abst. 2m**
Gebrauchsüberlassung der vor genannten fahrbaren Arbeitsbühne während der gesamten Bauzeit nach Ende der Grundstandzeit
Menge: 20,000 Wo
Kostengruppen nach DIN 276-1 2008: 392
Kostengruppen nach DIN 276-1 1981: 4.1.9.0.0

**1.30 Umsetzen fahrbare Arbeitsbühnen innen raumweise**
Raumweises umsetzen vorgenannter Arbeitsbühne im Innenbereich.
Menge: 15,000 Stck

*Hinweis: Arbeitsbühne außen EG*

**1.40 Aufbau Abbau fahrbare Arbeitsbühne 4Wo 2kN/m² Abst. 2m**
Aufbauen, Abbauen fahrbare Arbeitsbühne DIN EN 1004, einschl. Grundeinsatzzeit (4 Wochen), Gruppe 3 (2 kN/m²)

Länge Gerüst/-Bauteil '2,5' m
Breite Gerüst/-Bauteil '1,5' m

Höhenabstand der Gerüstlagen 2 m,
Gerüsthöhe ca. 4,00 m, Höhe der Standfläche über Fußboden ca. '2,00' im Gebäude
Menge: 1,000 St
Kostengruppen nach DIN 276-1 2008: 392
Kostengruppen nach DIN 276-1 1981: 4.1.9.0.0

**1.50 Gebrauchsüberlassung fahrbare Arbeitsbühne 2kN/m² Abst. 2m**
Gebrauchsüberlassung der vor genannten fahrbaren Arbeitsbühne während der gesamten Bauzeit nach Ende der Grundstandzeit
Menge: 20,000 Wo
Kostengruppen nach DIN 276-1 2008: 392
Kostengruppen nach DIN 276-1 1981: 4.1.9.0.0

**1.60 Fensterweises umsetzen fahrbare Arbeitsbühnen außen**
Fensterweises umsetzen vorgenannter Arbeitsbühne im Außenbereich.
Menge: 27,000 Stck

**1.70 Schadensdokumentation der historischen Fenster u. Fenstertüren**
Schadensdokumentation der historischen Fenster und Fenstertüren im Erdgeschoss
Vor Beginn der Instandsetzungsarbeiten ist durch den Auftragnehmer eine Dokumentation der Fenster mit Aufnahme der vorhandenen Schäden zu erstellen. Nummerierung auf Basis der vorgegebenen Fensternummerierung.
Dabei ist je ein Dokumentationsblatt pro Fenster zu erstellen und der örtlichen Bauleitung 3-fach zu übergeben.

Jedes Blatt der Dokumentation muss folgende Zuordnungen
aufweisen:
Bauteil
Geschoss
Fortlaufende Fensternummerierung der Ausführungspläne
Ansicht des Fensters
Ausschreibungspositionen
Schadenskartierung

Das Formular für die Schadenskartierung ist durch den Auftragnehmer zu erstellen und vorab mit dem Auftraggeber abzustimmen.
Die Ansicht der Fenster kann grafisch oder fotografisch vorgenommen werden.
Die Dokumentation dient als Abrechnungsgrundlage.
Abweichungen und zusätzliche Aufwendungen gegenüber der Schadensdokumentation sind vor Beginn der Ausführung durch den AN anzuzeigen.
Der Fensterbestand der vorhandenen Aussenfenster ist zu sichten, zu erfassen und auf Vollständigkeit zu prüfen.
Die Aussenfenster sind auf der Baustelle gemäß der in den
Grundrissplänen eingetragenen Nummerierung zu kennzeichnen.
Abrechnung nach Stück Fensterelement.
Menge: 27,000 Stck

**1.80 Schutzabdeck. Bodenbelag Folie D 0,4mm herstellen beseitigen entsorgen**
Begehbare Schutzabdeckung des Bodenbelages aus
Naturstein oder Parkett.
Abdeckung aus Folie, Dicke 0,4 mm, herstellen, beseitigen, entsorgen.
Menge: 50,000 m²

### Kapitel 2 INSTANDSETZUNG, NEUVERGLASUNG, BESCHICHTUNG VON BESTANDSFENSTERN

*Hinweis: Grundinstandsetzung*

*Hinweis: Leitbeschreibung Grundinstandsetzung historische Fenster und -Türen*
Die Leistung umfasst die Grundinstandsetzung der Einfachfenster auf der Nord-, Süd- und Ostseite, in Blendrahmen und Flügel sowie innenseitiger Verleistung wie nachfolgend beschrieben:

- Prüfung und Kennzeichnung aller Bauteile und Beschläge.

- Die Bearbeitung der Blendrahmen erfolgt auf der Baustelle vor Ort in eingebautem Zustand, die Bearbeitung der Flügel erfolgt in der Werkstatt und dem Schutzraum des AN. Sämtliche durch die Arbeitsschritte entstehende Transportvorgänge sind in den EP einzukalkulieren.

- Beschädigungsfreie Demontage und Wiedermontage der Flügel inkl. sämtlicher Beschläge, Scheren und Gestänge. (Bänder werden nicht demontiert, sondern an den Rahmen bearbeitet), Fördern auf der Baustelle, Abtransport in den Schutzraum des AN (Schadstoffe !), Rücktransport aller Bauteile zum Einbauort und Zwischenlagerung.

- Entfernen aller nachträglich an den Fenstern angebrachten Fremdteile, wie Ösen, Nägel, Reißzwecken und Schließen von Nagellöchern, etc. durch Ausspachteln mit Zweikomponenten-Spachtelung sowie planebenem, vorsichtigen Verschleifen der Löcher.

- Vollständige bzw. annähernd rückstandsfreie Entfernung der vorhandenen Farb- und Lackbeschichtungen an Flügeln und Rahmen unter Beachtung der vorhandenen Profilierungen, Kantenausbildungen und Falze, unter besonderer Berücksichtigung der im Fensterkitt und Fensterlack enthaltenen Schadstoffe. Ausführung staubarm, mit Heißluftfön oder Wärmelampe, bzw. geeignetem Schleifgerät mit Absaugung, gem. Vorbeschrieb, als Untergrundvorbereitung für Erneuerungsbeschichtung nach DIN 55945.

- Entfernen von vergrauten Holzteilen unter Beachtung der vorhandenen Profilierungen und Kantenausbildungen.

- Imprägnieren roher Holzteile, auch in Glasfalzen.

- Stabilisierung schadhafter Eckverbindungen an Rahmen und  Flügeln.

- Grundinstandsetzung der Holzbauteile der Fenster durch Spachtelung von Rissen mit Zweikomponenten-Spachtelung sowie planebenem Verschleifen der Reparaturstellen.

- Grundinstandsetzung der Fensterbänder, Stahlteile reinigen.

- Einpassen und Gangbarmachen der Flügel durch Einstellen und ölen sämtlicher Beschläge, Bänder, Scheren und Gestänge  sowie Einhobeln der Flügel unter Beachtung der Tragfähigkeit der vorhandenen Flügel- und Rahmenbreiten.

- Interimsweises Öffnen und wieder Schließen des provisorischen Witterungsschutzes nach Erfordernis der Arbeiten an den Blendrahmen vor Ort.

*Hinweis: Leitbeschreibung Erneuerungsbeschichtung historische Fenster u. Türen*
Farbbeschichtung der zuvor bearbeiteten äußeren Fensterelemente auf sämtlichen Holzoberflächen der Blendrahmen und  Flügelrahmen einschließlich der Sprossen und Kittfasen, als Erneuerungsbeschichtung nach DIN 55945.
Starke Beanspruchung DIN EN 927-1, maßhaltig DIN EN 927-1.
Ausführung als Komplett-Beschichtung, Oberfläche wetterbeständig,
Grundierung mit lösungsmittelbasierter Holzschutzimprägnierung - farblos (an den Stellen, an denen  bis auf das rohe Holz abgeschliffen wurde).
1x Grundierung, 1x Zwischenbeschichtung und 1x Schlussbeschichtung mit lösungsmittelbasiertem, ventilierendem, blockfestem, schlag- und stoßfestem, vergilbungsbeständigem, deckend pigmentiertem ALKYD-Fensterlack.
Oberfläche fertig beschichtet, deckend, seidenmatt
Innen:
NCS S 0502-Y oder NCS S 1002-Y
Außen:
NCS S 8010-Y30R

Die Farben sind vor der Verarbeitung auf Eignung zu prüfen und mit der Denkmalbehörde abzustimmen.

Beschichtung der Fensterrahmen vor Ort im Anstrichverfahren,
Beschichtung der Flügelrahmen in der Werkstatt des AN durch Spritzverfahren.

Als Abrechnungsbasis gilt innen die Innenansicht und außen die Außenansicht des behandelten Fensterelementes.

*Hinweis: Leitungsbeschreibung Flügel und Rahmen der Historischen Fenster*
-Grundsätzlich sind alle öffenbare Fensterflügel und Oberlichter sowie alle fest verschraubten Fensterelemente und fest verschraubten Oberlichter ausbauen, in die Werkstatt des AN zu transportieren und in der Werkstatt zu überarbeiten.
Die Rahmen sind vor Ort, im eingebauten Zustand zu überarbeiten und instand zusetzen!

-Nach dem Ausglasen der historischen Gläser:
Holzoberflächen mittels Wärmelampe komplett entlacken, spachteln und schleifen.

-Verfaulte oder beschädigte Holzteile wie z.B. Wetterschenkel
oder Sprossen austauschen und entsprechend der vorhandenen Profilierung nacharbeiten.
Abrechnung in gesonderter Position.

-Schadhafte Eckverbindungen an Rahmen und Flügeln stabilisieren.
Risse in Füllungen mit zwei Komponenten Masse ausspachteln,

-Fensterflügel einhobeln und gangbar machen

-Beschläge, Bänder, Scheren, Gestänge ölen und gangbar machen.

-Defekte Beschlagteile ersetzen.

-Holzteile imprägnieren, grundieren und mit Zwischenanstrich versehen.

-Der Endanstrich auf der Baustelle mit lösemittelhaltiger Farbe

*Hinweis: Leitungsbeschreibung Verglasung der Historischen Fenster*
-Gläser der Fensterflügel zerstörungsfrei ausglasen.

-Begutachten der Vorhandenen Gläser.

-Oberflächenreinigung der historischen Gläser.

-Prüfung der Kontaktflächen.

-Nachträgliche pyrolytische Beschichtung.

-Sonder - Mini-Iso - Glasscheiben unter Verwendung der vorhandenen, historischen Gläser.
Ug =1,90 - 3 mm hist. Glasscheibe / 4mm Abstandhalter KRYPTON weiß KR / 3 Float mit Wärmeschutzbeschichtung

*Hinweis: Leitbeschreibung Schadstoffe Fensteranlagen u. Türen*
Die Fensteranlagen weisen verschiedene Belastungen mit Schad- und Gefahrstoffen auf. Das Konstruktionsholz der Fenster ist mit PCB behandelt. Die Anstrichfarben der Fensterbauteile enthalten Blei (bis 15.000 mg/kg) und Zink (bis 27.000 mg/kg). Die Laibungsputze sind asbesthaltig.

Neben der Beachtung allgemeiner Schutzmaßnahmen zum staubarmen Bauen sind daher vom Auftragnehmer beim Ausbau der Fensterflügel und Oberlichter sowie bei der
Instandsetzung der Fensterrahmen die weiteren einschlägigen gefahrstoffrechtlichen Schutzvorschriften nach TRGS 505 (Blei), TRGS 519 (Asbest) im Laibungsbereich und TRGS 524 (Schutzmaßnahmen bei Tätigkeiten in kontaminierten Bereichen) zu beachten.
Es können nur Angebote gewertet werden, bei denen der Bieter alle Zertifikate/Nachweise für TRGS 524 Arbeiten im kontaminierten Bereich, TRGS 505 Blei, TRGS 519 Asbest, bei Angebotsabgabe mit einreicht.

Vor Beginn der Tätigkeiten an Gefahrstoffen sind tätigkeitsbezogene Gefährdungsbeurteilungen zu erstellen.

Die weitere Sanierung der Fenster hat in einem gesonderten Arbeitsbereich zu erfolgen (werkstattmäßige Bearbeitung mit gesonderten Schutzmaßnahmen, Arbeitsraum mit Entstaubung, Industriestaubsaugern Staubklasse H Verwendungskategorie K1, Mitarbeitern ist persönliche Schutzausrüstung zur Verfügung zu stellen).
Bei der Bearbeitung der gestrichenen Holzoberflächen sind staubarme Bearbeitungsverfahren zu wählen und die Schutzvorschriften nach TRGS 505 und TRGS 524 zu beachten.

Für die Entsorgung der Bearbeitungsrückstände der Gefahrstoffsanierung der Fenster sind die AVV-Nummern 170605* (Asbesthaltige Baustoffe, AVV-Nummer 170903* (Sonstige Bau- und Abbruchabfälle, die gefährliche Stoffe enthalten, Holz mit Holzschutzmitteln und Zusatzkriterium Schwermetalle) heranzuziehen.
Die Entsorgungsnachweise sind mit der Rechnung einzureichen.

Alle vorgenannten gefahrstoffbedingten Aufwendungen sind vom Bieter in die Einheitspreise einzukalkulieren.

*Hinweis: Schutzausrüstung / Entsorgung, etc.*
Der Einsatz eines Spezialsaugers Staubklasse H (für schadstoffhaltige Farben) inkl. Filterwechsel, PSA Schutzausrüstung, Anzüge, Handschuhe, Staubmasken, Überziehschuhe, etc., sowie die Entsorgung der kontaminierten Folien, der PSA-Ausrüstung, der Schleif- materialien und des Staubes sind in die Einheitspreise einzurechnen!

#### Titel 2.1 Erdgeschoss Fenster Typ 1.1 Nordseite

*Hinweis: Typ 1.1 Elementbeschreibung*
10 Stück Fensterelemente

Fensternummer:
F_--E-1-1_01,  F_--E-1_01,  F_--E-1_02,
F_--E-2_01,  F_--E-2_02,  F_--E-2_03,  F_--E-2_04,
F_--E-3-1_01,  F_--E-3-1_02,  F_--E-3-1_03

Historische Holzfenster zweiflügelig, Baujahr vor 1900
Blendrahmenfenster rechteckig
je Flügel 6 Glasfelder, 5 Sprossen

Rahmenaußenmaß ca.1,20 * 2,75 m
Flügelaußenmaße 0.52 * 2,62 m

Glas: einfachverglast,
bauzeitliches Glas ca. 3mm, schwach gewellt, in Kittfalz

Beschläge: Espagnolette, Schwanenhalsruder, antiker runder Knopf, 6 Kloben; Einstemmbänder, Zierknopf mit Spitze,
weiß lackiert.

Anstrich: Lackierung in deckenden Weißtönen

Einbausituation: Innenanschlag,
Holzverkleidung unterhalb Fensterbank bis Sockelleiste
Begrenzungsflächen der Nische mit Wandmalerei

**2.1.10 Transport und Ein- und Ausbau Fensterflügel**
*** Pauschalposition
Ein- und Ausbau der Fensterflügel sowie An- und Abfahrt von und zur Werkstatt.
Anzahl der Flügel 20 Stück.
Menge: 1,000 Psch

**2.1.20 Bearbeitung der Fenster**
Bearbeitung der Fenster gemäß Leitbeschreibungen, Vorbemerkungen und Leistungsbeschreibung
Menge: 10,000 Stck

**2.1.30 Glasarbeiten je Flügel**
Verglasungsarbeiten gem. Leitungsbeschreibung
6 Stck. Gläser je Flügel
Abmessung je Glasfeld ca. 420 mm x 410 mm
Inkl. Verglasungsmaterial: Kitt, Dichtstoffe, Glasecken, etc.
Menge: 20,000 Stck

**2.1.40 Farbbeschichtung Rahmen und Flügel gem. Leitbeschreibung**
10 Stck. Fensterelemente
Vor- und Endbehandlung der Rahmen in eingebautem Zustand, der Flügelrahmen in der Werkstatt inkl. Material gem. Leitungsbeschreibung.
Menge: 66,000 m²

**2.1.50 Schutzmaßnahme Staubschutzwand**
Schutzwand für 10 Stck. Fensternischen aus geeigneter Folie herstellen und wieder abbauen, bei Schleifarbeiten und Arbeiten mit schadstoffhaltigen Anstrichen.

Fein-Reinigung des gesamten Arbeitsbereiches in gesonderter Position: 5.1.10
Menge: 50,000 m²

**2.1.60 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 35,000 m²

**2.1.70 Schutzabdeck. Bodenbelag Vlies herstellen beseitigen entsorgen**
Begehbare Schutzabdeckung des Bodenbelages auf
Parkett, Abdeckung aus Vlies, 270 g/m2, Folie auf
der Unterseite, Stöße überlappen, Ränder hochziehen und
verkleben, herstellen, beseitigen, entsorgen.
Menge: 13,000 m²

**2.1.80 Schutzabdeck. Bodenbelag Grobspanplatten herstellen beseitigen entsorg beseitigen**
Begehbare Schutzabdeckung des Bodenbelages auf
Naturstein oder Parkett.
Abdeckung aus Grobspanplatten, Plattenstärke 19 mm mit Nut und Feder, herstellen und beseitigen.
Menge: 25,000 m²

**2.1.90 Zulage Musterfenster Typ 1.1 - Fensternummer: F_--E-1_01**
*** Pauschalposition
Zulage: Herstellen eines Musterfensters im Erdgeschoss,
Typ 1.1, als vorgezogene Ausführung.
Fensternummer: F_--E-1_01
Das Fenster bleibt nach Freigabe eingebaut.
Das Musterfenster ist vorab bis spätestens 6 Wochen nach
Auftragserteilung fertig zu stellen.
Abrechnung / Instandsetzung in Fensterposition.
In diese Position sind alle eventuellen Mehraufwandskosten und zusätzlichen Wegezeiten einzukalkulieren.

Die Grundleistungen sind in den Vorpositionen bereites berücksichtig.
Menge: 1,000 Psch

#### Titel 2.2 Erdgeschoss Fenster Typ 1.2.1 Nordseite

*Hinweis: Typ 1.2.1 Elementbeschreibung*
4 Stück Fensterelemente

Fensternummer:
F_--E-3_01,  F_--E-3_02,  F_--E-3_04,  F_--E-3_05

Historische Holzfenster zweiflügelig, Baujahr vor 1900
Blendrahmenfenster rechteckig
Innenanschlag Mauerfalz
je Flügel 6 Glasfelder, 5 Sprossen

Oberlicht halbkreisförmig, 5 Glasfelder, dreieckig,
oben bogenförmig, 4 Sprossen

Rahmenaußenmaß ca.1,55 * 2,70 m
Flügelaußenmaße 0.70 * 2,48 m
Oberlicht 1,52 * 0,84 m
Fensterkonstruktion
2-flügelig, Kämpferprofil, Drehflügel
feststehendes Feld oben, teilweise eingeschraubt
Aufschlag nach innen

Glas: einfachverglast, in Kittfalz
bauzeitliches Glas ca. 3mm,

Beschläge: Treibstangenverschluss, 2 Treibriegel quadratisch, oben und unten, je Riegelstange: antiker runder Knopf, 6 Kloben; Einstemmbänder, Zierknopf mit Kugel,
weiß lackiert.

Anstrich: Lackierung in deckenden Weißtönen

Einbausituation: Innenanschlag,
Holzverkleidung unterhalb Fensterbank bis Sockelleiste
Begrenzungsflächen der Nische mit Wandmalerei

**2.2.10 Transport und Ein- und Ausbau Fensterflügel inkl. Oberlicht**
*** Pauschalposition
Ein- und Ausbau der Fensterflügel inkl. Oberlicht, sowie An- und Abfahrt von und zur Werkstatt.
Anzahl der Flügel 8 Stück
Anzahl der Oberlichter 4 Stück
Menge: 1,000 Psch

**2.2.20 Bearbeitung der Fenster**
Bearbeitung der Fenster gemäß Leitbeschreibungen, Vorbemerkungen und Leistungsbeschreibung
Menge: 4,000 Stck

**2.2.30 Bearbeitung der Oberlichter**
Bearbeitung der Fensterflügel gemäß Leitbeschreibung, Vorbemerkungen und Leistungsbeschreibung
Menge: 4,000 Stck

**2.2.40 Glasarbeiten je Flügel**
Verglasungsarbeiten gem. Leistungsbeschreibung
6 Stck. Gläser je Flügel
Abmessung je Glasfeld ca. 575 mm x 375 mm
Inkl. Verglasungsmaterial: Kitt, Dichtstoffe, Glasecken, etc.
Menge: 8,000 Stck

**2.2.50 Glasarbeiten je Oberlicht**
Verglasungsarbeiten gem. Leistungsbeschreibung
Oberlicht halbkreisförmig
5 Glasfelder, dreieckig, oben bogenförmig
Fläche je Glasfeld ca. 0,11 qm
4 Sprossen
Inkl. Verglasungsmaterial: Kitt, Dichtstoffe, Glasecken, etc.
Menge: 4,000 Stck

**2.2.60 Farbbeschichtung Rahmen, Flügel u. Oberlichter gem. Leitbeschreibung**
4 Stck. Fensterelemente
Vor- und Endbehandlung der Rahmen in eingebautem Zustand, der Flügelrahmen in der Werkstatt inkl. Material gem. Leitungsbeschreibung.
Menge: 38,000 m²

**2.2.70 Schutzmaßnahme Staubschutzwand**
Schutzwand für 4 Stck. Fensternischen aus geeigneter Folie herstellen und wieder abbauen, bei Schleifarbeiten und Arbeiten mit schadstoffhaltigen Anstrichen.

Fein-Reinigung des gesamten Arbeitsbereiches in gesonderter Position: 5.1.10
Menge: 22,000 m²

**2.2.80 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 24,000 m²

**2.2.90 Schutzabdeck. Bodenbelag Vlies herstellen beseitigen entsorgen**
Begehbare Schutzabdeckung des Bodenbelages aus
Parkett, Abdeckung aus Vlies, 270 g/m2, Folie auf
der Unterseite, Stöße überlappen, Ränder hochziehen und
verkleben, herstellen, beseitigen, entsorgen.
Menge: 4,000 m²

#### Titel 2.3 Erdgeschoss Fenstertür Typ 1.2.2 Nordseite

*Hinweis: Typ 1.2.2 Elementbeschreibung*
1 Stück Fenster- Türelement

Fensternummer: T_--E-3_01

Historische Holzfenster zweiflügelig, Baujahr vor 1900
Blendrahmenfenster rechteckig
Innenanschlag Mauerfalz
je Flügel 6 Glasfelder, 5 Sprossen

Oberlicht halbkreisförmig, 5 Glasfelder, dreieckig, oben bogenförmig, 4 Sprossen

Rahmenaußenmaß ca.1,55 * 2,90 m
Flügelaußenmaße 0.70 * 2,68 m
Oberlicht 1,52 * 0,84 m
Fensterkonstruktion
2-flügelig, Kämpferprofil, Drehflügel
feststehendes Feld oben
Aufschlag nach innen

Glas: einfachverglast, in Kittfalz
bauzeitliches Glas ca. 3mm,

Beschläge: Treibstangenverschluss, 2 Treibriegel quadratisch, oben und unten, je Riegelstange: antiker runder Knopf, 6 Kloben; Einstemmbänder, Zierknopf mit Kugel,
weiß lackiert.

Anstrich: Lackierung in deckenden Weißtönen

Einbausituation: Innenanschlag,
Holzverkleidung unterhalb Fensterbank bis Sockelleiste
Begrenzungsflächen der Nische mit Wandmalerei

**2.3.10 Transport und Ein- und Ausbau Fensterflügel inkl. Oberlicht**
*** Pauschalposition
Ein- und Ausbau der Fensterflügel inkl. Oberlicht, sowie An- und Abfahrt von und zur Werkstatt.
Anzahl der Flügel 2 Stück
Anzahl der Oberlichter 1 Stück
Menge: 1,000 Psch

**2.3.20 Bearbeitung der Fenster**
Bearbeitung der Fenster gemäß Leitbeschreibungen, Vorbemerkungen und Leistungsbeschreibung
Menge: 1,000 Stck

**2.3.30 Glasarbeiten je Flügel**
Verglasungsarbeiten gem. Leistungsbeschreibung
6 Stck. Gläser je Flügel
Abmessung je Glasfeld ca. 575 mm x 375 mm
Inkl. Verglasungsmaterial: Kitt, Dichtstoffe, Glasecken, etc.
Menge: 2,000 Stck

**2.3.40 Glasarbeiten je Oberlicht**
Verglasungsarbeiten gem. Leistungsbeschreibung
Oberlicht halbkreisförmig
5 Glasfelder, dreieckig, oben bogenförmig
Fläche je Glasfeld ca. 0,11 qm
4 Sprossen
Inkl. Verglasungsmaterial: Kitt, Dichtstoffe, Glasecken, etc.
Menge: 1,000 Stck

**2.3.50 Farbbeschichtung Rahmen, Flügel u. Oberlicht gem. Leitbeschreibung**
1 Stck. Fenster- Türelement
Vor- und Endbehandlung der Rahmen in eingebautem Zustand, der Flügelrahmen in der Werkstatt inkl. Material gem. Leitungsbeschreibung.
Menge: 10,000 m²

**2.3.60 Schutzmaßnahme Staubschutzwand**
Schutzwand für 1 Stck. Fensternische aus geeigneter Folie herstellen und wieder abbauen, bei Schleifarbeiten und Arbeiten mit schadstoffhaltigen Anstrichen.

Fein-Reinigung des gesamten Arbeitsbereiches in gesonderter Position: 5.1.10
Menge: 6,000 m²

**2.3.70 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 6,000 m²

**2.3.80 Schutzabdeck. Bodenbelag Vlies herstellen beseitigen entsorgen**
Begehbare Schutzabdeckung des Bodenbelages aus
Parkett, Abdeckung aus Vlies, 270 g/m2, Folie auf
der Unterseite, Stöße überlappen, Ränder hochziehen und
verkleben, herstellen, beseitigen, entsorgen.
Menge: 1,000 m²

#### Titel 2.4 Erdgeschoss Fenster Typ 2.1 Nord- und Südseite

*Hinweis: Typ 2.1 Elementbeschreibung*
6 Stück Fenster- Türelemente

Fensternummer:
T_--E-3-2_01,  T_--E-3-2_03,  T_--E-3-2_05,  T_--E-3-2_07,
T_--E-1-T_01,  T_--E-1-T_03,

Historische Holzfenster feststehend, Baujahr vor 1900
Blendrahmenfenster rechteckig
mit feststehendem Oberlicht
unterhalb des Kämpfers je Element  8 Glasfelder, 6 waagerechte Sprossen
4 senkrechte Sprossen, 3 Kreisflächen in der Sprossenkreuzung
Oberlicht fest, 2-feldrig mit 2 Glasfelder

Rahmenaußenmaß ca.1,11 * 3,86 m inkl. Oberlicht
Oberlicht 1,11 * 0,74 m
Fensterkonstruktion
1-flügelig fest, Kämpferprofil,
feststehendes Feld oben

Glas: einfachverglast, in Kittfalz
bauzeitliches Glas ca. 3mm,

Anstrich: Lackierung in deckenden Weißtönen

Einbausituation: Innenanschlag,
Nische komplett Holzvertäfelt

**2.4.10 Transport und Ein- und Ausbau Fensterelement inkl. Oberlicht**
*** Pauschalposition
Ein- und Ausbau der Fensterelemente sowie An- und Abfahrt von und zur Werkstatt.
Anzahl der Elemente 6 Stück
Menge: 1,000 Psch

**2.4.20 Bearbeitung der Fenster**
Bearbeitung der Fensterflügel gemäß Leitbeschreibung, Vorbemerkungen und Leistungsbeschreibung
Menge: 6,000 Stck

**2.4.30 Glasarbeiten je Element**
Verglasungsarbeiten gem. Leistungsbeschreibung
8 Stck. Gläser je Element
Abmessung je Glasfeld ca. 430 mm x 420 mm
Inkl. Verglasungsmaterial: Kitt, Dichtstoffe, Glasecken, etc.
Menge: 6,000 Stck

**2.4.40 Glasarbeiten je Oberlicht**
Verglasungsarbeiten gem. Leistungsbeschreibung
Oberlicht 2 Glasfelder, 1 Sprosse
Abmessung je Glasfeld ca. 430 mm x 420 mm
Inkl. Verglasungsmaterial: Kitt, Dichtstoffe, Glasecken, etc.
Menge: 6,000 Stck

**2.4.50 Farbbeschichtung Rahmen, Flügel u. Oberlichter gem. Leitbeschreibung**
6 Stck. Fensterelemente
Vor- und Endbehandlung der Rahmen in eingebautem Zustand, der Flügelrahmen in der Werkstatt inkl. Material gem. Leitungsbeschreibung.
Menge: 52,000 m²

**2.4.60 Schutzmaßnahme Staubschutzwand**
Schutzwand für 6 Stck. Fensternischen aus geeigneter Folie herstellen und wieder abbauen, bei Schleifarbeiten und Arbeiten mit schadstoffhaltigen Anstrichen.

Fein-Reinigung des gesamten Arbeitsbereiches in gesonderter Position: 5.1.10
Menge: 26,000 m²

**2.4.70 Verschluss der Fensteröffnungen mit OSB-Platten**
OSB-Platte als vertikaler provisorischer Witterungs- und Einbruchschutz der Fensteröffnungen für die Bauphase, passend zu den jeweiligen Öffnungsmaßen,
Fenstergröße über 3 bis 5 m²
Rahmen als Holzkonstruktion aus Kanthölzern / Dachlatten
nach Aufmaß liefern, herstellen und montieren sowie vorhalten für die Dauer der Bearbeitungszeit des Fensters.
Befestigung durch Verkeilen aussenseitig in der Fensterlaibung.
Demontage, Vertragen und Entsorgung nach Abschluss der
Arbeiten.
Menge: 28,000 m²

**2.4.80 Schutzabdeck. Bodenbelag Vlies herstellen beseitigen entsorgen**
Begehbare Schutzabdeckung des Bodenbelages aus
Parkett, Abdeckung aus Vlies, 270 g/m2, Folie auf
der Unterseite, Stöße überlappen, Ränder hochziehen und
verkleben, herstellen, beseitigen, entsorgen.
Menge: 6,000 m²

#### Titel 2.5 Erdgeschoss Fenster Typ 2.2 Nord- und Südseite

*Hinweis: Typ 2.2 Elementbeschreibung*
3 Stück Fenster- Türelemente

Fensternummer:
T_--E-3-2_02, T_--E-3-2_06, T_--E-1-T_02

Historische Holzfenster feststehend, Baujahr vor 1900
Innenanschlag Mauerfalz
Blendrahmenfenster rechteckig
mit feststehendem Oberlicht
unterhalb des Kämpfers 2-flüglig, Drehflügel
4 Glasfelder je Flügel und 3 waagerechte Sprossen
Oberlicht fest, 2-feldrig mit 2 Glasfeldern

Rahmenaußenmaß ca.1,66 * 3,86 m inkl. Oberlicht
Flügelaußenmaße 0.81 * 3,12 m
Oberlicht 1,66 * 0,74 m
Fensterkonstruktion
2-flügelig, Kämpferprofil,
feststehendes Feld oben
Aufschlag nach innen
2 x Drehflügel,

Glas: einfachverglast, in Kittfalz
bauzeitliches Glas ca. 3mm,

Beschläge: 2 Oliven, materialsichtig, Mitte achteckig
Treibriegel verdeckt, Schlüsselschloß
6 Kloben, schlicht, abgerundet, weiß lackiert.

Anstrich: Lackierung in deckenden Weißtönen

Einbausituation: Innenanschlag,
Nische komplett Holzvertäfelt

**2.5.10 Transport und Ein- und Ausbau Fensterflügel inkl. Oberlicht**
*** Pauschalposition
Ein- und Ausbau der Fensterflügel sowie An- und Abfahrt von und zur Werkstatt.
Anzahl der Flügel 6 Stück und 3 Stck. Oberlichter
Menge: 1,000 Psch

**2.5.20 Bearbeitung der Fenster**
Bearbeitung der Fenster gemäß Leitbeschreibungen, Vorbemerkungen und Leistungsbeschreibung
Menge: 3,000 Stck

**2.5.30 Glasarbeiten je Flügel**
Verglasungsarbeiten gem. Leistungsbeschreibung
6 Stck. Gläser je Flügel
Abmessung je Glasfeld ca. 430 mm x 420 mm
Inkl. Verglasungsmaterial: Kitt, Dichtstoffe, Glasecken, etc.
Menge: 3,000 Stck

**2.5.40 Glasarbeiten je Oberlicht**
Verglasungsarbeiten gem. Leistungsbeschreibung
Oberlicht 2 Glasfelder, 1 Mittelpfosten
Abmessung je Glasfeld ca. 430 mm x 420 mm
Inkl. Verglasungsmaterial: Kitt, Dichtstoffe, Glasecken, etc.
Menge: 3,000 Stck

**2.5.50 Farbbeschichtung Rahmen, Flügel u. Oberlichter gem. Leitbeschreibung**
3 Stck. Fensterelemente
Vor- und Endbehandlung der Rahmen in eingebautem Zustand, der Flügelrahmen in der Werkstatt inkl. Material gem. Leitungsbeschreibung.
Menge: 40,000 m²

**2.5.60 Schutzmaßnahme Staubschutzwand**
Schutzwand für 3 Stck. Fensternischen aus geeigneter Folie herstellen und wieder abbauen, bei Schleifarbeiten und Arbeiten mit schadstoffhaltigen Anstrichen.

Fein-Reinigung des gesamten Arbeitsbereiches in gesonderter Position: 5.1.10
Menge: 30,000 m²

**2.5.70 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 20,000 m²

**2.5.80 Schutzabdeck. Bodenbelag Vlies herstellen beseitigen entsorgen**
Begehbare Schutzabdeckung des Bodenbelages aus
Parkett, Abdeckung aus Vlies, 270 g/m2, Folie auf
der Unterseite, Stöße überlappen, Ränder hochziehen und
verkleben, herstellen, beseitigen, entsorgen.
Menge: 5,000 m²

#### Titel 2.6 Erdgeschoss Fenster Typ 3 Südseite

*Hinweis: Typ 3 Elementbeschreibung*
2 Stück Fensterelemente

Fensternummer:
F_-E-4_01,  F_-E-4_02,

Historische Holzfenster zweiflügelig, Baujahr vor 1900
Blendrahmenfenster rechteckig
2-flüglig, Aufschlag nach innen
je Flügel 5 Glasfelder, 4 Sprossen

Rahmenaußenmaß ca.1,14 * 2,72 m
Flügelaußenmaße 0.52 * 2,62 m

Glas: einfachverglast,

Beschläge: Espagnolette, Schwanenhalsruder, antiker runder Knopf, 6 Kloben; Einstemmbänder, Zierknopf mit Spitze,
weiß lackiert.

Anstrich: Lackierung in deckenden Weißtönen

Einbausituation: Innenanschlag,
Holzverkleidung unterhalb Fensterbank bis Sockelleiste
Begrenzungsflächen der Nische mit Wandmalerei

**2.6.10 Transport und Ein- und Ausbau Fensterflügel**
*** Pauschalposition
Ein- und Ausbau der Fensterflügel sowie An- und Abfahrt von und zur Werkstatt.
Anzahl der Flügel 4 Stück
Menge: 1,000 Psch

**2.6.20 Bearbeitung der Fenster**
Bearbeitung der Fenster gemäß Leitbeschreibungen, Vorbemerkungen und Leistungsbeschreibung
Menge: 2,000 Stck

**2.6.30 Glasarbeiten je Flügel**
Flügelaußenmaße 0.81 * 3,12 m
Oberlicht 1,66 * 0,74 m
Menge: 4,000 Stck

**2.6.40 Farbbeschichtung Rahmen und Flügel gem. Leitbeschreibung**
2 Stck. Fensterelemente
Vor- und Endbehandlung der Rahmen in eingebautem Zustand, der Flügelrahmen in der Werkstatt inkl. Material gem. Leitungsbeschreibung.
Menge: 13,000 m²

**2.6.50 Schutzmaßnahme Staubschutzwand**
Schutzwand für 2 Stck. Fensternischen aus geeigneter Folie herstellen und wieder abbauen, bei Schleifarbeiten und Arbeiten mit schadstoffhaltigen Anstrichen.

Fein-Reinigung des gesamten Arbeitsbereiches in gesonderter Position: 5.1.10
Menge: 10,000 m²

**2.6.60 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 7,000 m²

**2.6.70 Schutzabdeck. Bodenbelag Vlies herstellen beseitigen entsorgen**
Begehbare Schutzabdeckung des Bodenbelages auf
Parkett, Abdeckung aus Vlies, 270 g/m2, Folie auf
der Unterseite, Stöße überlappen, Ränder hochziehen und
verkleben, herstellen, beseitigen, entsorgen.
Menge: 2,500 m²

**2.6.80 Schutzabdeck. Bodenbelag Grobspanplatten herstellen beseitigen entsorg beseitigen**
Begehbare Schutzabdeckung des Bodenbelages auf
Naturstein oder Parkett.
Abdeckung aus Grobspanplatten, Plattenstärke 19 mm mit Nut und Feder, herstellen und beseitigen.
Menge: 2,500 m²

#### Titel 2.7 Erdgeschoss Türelement mit Oberlicht Ostseite

*Hinweis: Typ Tür Ost Elementbeschreibung*
1 Stück Türelement mit Oberlicht

Nummer: T_-E-3-2_04

Historische Holzfenster zweiflügelig, Baujahr vor 1900
Blendrahmenfenster rechteckig
Innenanschlag Mauerfalz
je Flügel 4 Glasfelder, 3 Sprossen
je 1 Holzkassette unten
Oberlicht 2 Glasfelder, 1 Sprosse (vergittert)

Rahmenaußenmaß ca.1,86 * 3,86 m, inkl. Oberlicht
Flügelaußenmaße 0.81 * 3,12 m
Oberlicht 1,86 * 0,74 m
2-flügelig, Kämpferprofil,
feststehendes Feld oben
Aufschlag nach innen
2 x Drehflügel,

Glas: einfachverglast, in Kittfalz
bauzeitliches Glas ca. 3mm,

Beschläge: Treibstangenverschluss, 2 Treibriegel quadratisch, oben und unten, je Riegelstange: antiker runder Knopf, 6 Kloben; Einstemmbänder, Zierknopf mit Kugel,
weiß lackiert.

Anstrich: Lackierung in deckenden Weißtönen

Einbausituation: Innenanschlag,
Holzverkleidung unterhalb Fensterbank bis Sockelleiste
Begrenzungsflächen der Nische mit Wandmalerei

**2.7.10 Transport und Ein- und Ausbau Fensterflügel inkl. Oberlicht**
*** Pauschalposition
Ein- und Ausbau der Fensterflügel inkl. Oberlicht, sowie An- und Abfahrt von und zur Werkstatt.
Anzahl der Flügel 2 Stück
Anzahl der Oberlichter 1 Stück
Menge: 1,000 Psch

**2.7.20 Bearbeitung der Tür**
Bearbeitung der Tür gemäß Leitbeschreibungen, Vorbemerkungen und Leistungsbeschreibung
Menge: 1,000 Stck

**2.7.30 Glasarbeiten Türflügel**
Verglasungsarbeiten gem. Leistungsbeschreibung
4 Stck. Gläser je Flügel
Abmessung je Glasfeld ca. 640 mm x 440 mm
Inkl. Verglasungsmaterial: Kitt, Dichtstoffe, Glasecken, etc.
Menge: 2,000 Stck

**2.7.40 Glasarbeiten je Oberlicht**
Verglasungsarbeiten gem. Leistungsbeschreibung
Oberlicht 2 Glasfelder, 1 Mittelpfosten
Abmessung je Glasfeld ca. 640 mm x 440 mm
Inkl. Verglasungsmaterial: Kitt, Dichtstoffe, Glasecken, etc.
Menge: 1,000 Stck

**2.7.50 Farbbeschichtung Rahmen, Flügel u. Oberlicht gem. Leitbeschreibung**
1 Stck. Türelement
Vor- und Endbehandlung der Rahmen in eingebautem Zustand, der Flügelrahmen in der Werkstatt inkl. Material gem. Leitungsbeschreibung.
Menge: 15,000 m²

**2.7.60 Schutzmaßnahme Staubschutzwand**
Schutzwand für 1 Stck. Fensternischen aus geeigneter Folie herstellen und wieder abbauen, bei Schleifarbeiten und Arbeiten mit schadstoffhaltigen Anstrichen.

Fein-Reinigung des gesamten Arbeitsbereiches in gesonderter Position: 5.1.10
Menge: 7,500 m²

**2.7.70 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 15,000 m²

**2.7.80 Schutzabdeck. Bodenbelag Vlies herstellen beseitigen entsorgen**
Begehbare Schutzabdeckung des Bodenbelages aus
Parkett, Abdeckung aus Vlies, 270 g/m2, Folie auf
der Unterseite, Stöße überlappen, Ränder hochziehen und
verkleben, herstellen, beseitigen, entsorgen.
Menge: 1,500 m²

#### Titel 2.8 Erdgeschoss Türelement mit Oberlicht Südseite

*Hinweis: Typ Tür Süd Elementbeschreibung*
2 Stück Türelement mit Oberlicht

Nummer: T_-E-1-T_01, T_-E-2-F_02

Historische Holzfenster feststehend, Baujahr vor 1900
Innenanschlag Mauerfalz
Blendrahmenfenster rechteckig
mit feststehendem Oberlicht
unterhalb des Kämpfers 2-flüglig
5 Holzkassetten je Flügel
Oberlicht fest, 2-feldrig mit 2 Glasfeldern

Rahmenaußenmaß ca.1,66 * 3,86 m inkl. Oberlicht
Flügelaußenmaße 0.81 * 3,12 m
Oberlicht 1,66 * 0,74 m
Fensterkonstruktion
2-flügelig, Kämpferprofil,
feststehendes Feld oben
Aufschlag nach innen
2 x Drehflügel,

Glas: einfachverglast, in Kittfalz
bauzeitliches Glas ca. 3mm,

Beschläge: 2 Oliven, materialsichtig, Mitte achteckig
Treibriegel verdeckt, Schlüsselschloß, 6 Kloben, schlicht, abgerundet, weiß lackiert.

Anstrich: Lackierung in deckenden Weißtönen

Einbausituation: Innenanschlag,
Nische komplett Holzvertäfelt

**2.8.10 Transport und Ein- und Ausbau Fensterflügel inkl. Oberlicht**
*** Pauschalposition
Ein- und Ausbau der Fensterflügel inkl. Oberlicht, sowie An- und Abfahrt von und zur Werkstatt.
Anzahl der Flügel 2 Stück
Anzahl der Oberlichter 1 Stück
Menge: 1,000 Psch

**2.8.20 Bearbeitung der Tür**
Bearbeitung der Tür gemäß Leitbeschreibungen, Vorbemerkungen und Leistungsbeschreibung
Menge: 2,000 Stck

**2.8.30 Glasarbeiten je Oberlicht**
Verglasungsarbeiten gem. Leistungsbeschreibung
Oberlicht 2 Glasfelder, 1 Mittelpfosten
Abmessung je Glasfeld ca. 640 mm x 440 mm
Inkl. Verglasungsmaterial: Kitt, Dichtstoffe, Glasecken, etc.
Menge: 1,000 Stck

**2.8.40 Farbbeschichtung Rahmen, Flügel u. Oberlicht gem. Leitbeschreibung**
2 Stck. Fenster- Türelement
Vor- und Endbehandlung der Rahmen in eingebautem Zustand, der Flügelrahmen in der Werkstatt inkl. Material gem. Leitungsbeschreibung.
Menge: 26,000 m²

**2.8.50 Schutzmaßnahme Staubschutzwand**
Schutzwand für 2 Stck. Türnischen aus geeigneter Folie herstellen und wieder abbauen, bei Schleifarbeiten und Arbeiten mit schadstoffhaltigen Anstrichen.

Fein-Reinigung des gesamten Arbeitsbereiches in gesonderter Position: 5.1.10
Menge: 15,000 m²

**2.8.60 Verschluss der Fensteröffnungen mit OSB-Platten**
OSB-Platte als vertikaler provisorischer Witterungs- und Einbruchschutz der Fensteröffnungen für die Bauphase, passend zu den jeweiligen Öffnungsmaßen,
Fenstergröße über 3 bis 4 m²
Rahmen als Holzkonstruktion aus Kanthölzern / Dachlatten
nach Aufmaß liefern, herstellen und montieren sowie vorhalten für die Dauer der Bearbeitungszeit des Fensters.
Befestigung durch Verkeilen aussenseitig in der Fensterlaibung.
Demontage, Vertragen und Entsorgung nach Abschluss der
Arbeiten.
Menge: 15,000 m²

**2.8.70 Schutzabdeck. Bodenbelag Vlies herstellen beseitigen entsorgen**
Begehbare Schutzabdeckung des Bodenbelages aus
Parkett, Abdeckung aus Vlies, 270 g/m2, Folie auf
der Unterseite, Stöße überlappen, Ränder hochziehen und
verkleben, herstellen, beseitigen, entsorgen.
Menge: 1,500 m²

### Kapitel 3 INSTANDSETZUNG BESCHLÄGE UND AUSBESSERUNGEN

#### Titel 3.1 Instandsetzung Beschläge

**3.1.10 Instandsetzung der Kippflügel-Stellscheren**
Instandsetzung der Kippflügel-Stellscheren der Oberlicht-
Kippflügel und Zubehör vollständig demontieren und kennzeichnen.
Stahlteile anschleifen und reinigen.
Farbbeschichtung sämtlicher Stahlteile im gleichen Farbton wie die Fenster- Türelemente, nach Wahl des Auftraggebers.
Lackierung auf Acrylharzbasis, PU-verstärkt, wasserbasierend,
mit Grundierung, Zwischen- und Schlussbeschichtung.
Aluminiumteile reinigen unter Zugabe von geeigneten
Reinigungsmitteln sowie Entfernen von vorhandenen
Farbverschmutzungen.
Sämtliche Teile auf Vollständigkeit und Funktion prüfen, wieder  zusammensetzen, montieren und gangbarmachen durch  Einstellen und ölen sämtlicher Beschläge und Gestänge.
Menge: 3,000 Stck

**3.1.20 Instandsetzung der Kippscherengestänge**
Instandsetzung der Kippscherengestänge der Oberlicht-
Kippflügel, Einzel-Oberlichtbedienung
Vorhandene Bediengestänge inkl. Umlenkungen und Zubehör
vollständig demontieren und kennzeichnen.
Stahlteile anschleifen und reinigen.
Farbbeschichtung sämtlicher Stahlteile im gleichen Farbton wie die Fenster- Türelemente, nach Wahl des Auftraggebers.
Lackierung auf Acrylharzbasis, PU-verstärkt, wasserbasierend,
mit Grundierung, Zwischen- und Schlussbeschichtung.
Aluminiumteile reinigen unter Zugabe von geeigneten
Reinigungsmitteln sowie Entfernen von vorhandenen
Farbverschmutzungen.
Sämtliche Teile auf Vollständigkeit und Funktion prüfen, wieder
zusammensetzen, montieren und gangbarmachen durch
Einstellen und ölen sämtlicher Beschläge und Gestänge.
Menge: 3,000 Stck

**3.1.30 Instandsetzung Fensterflügelverriegelung, Treibriegelelement**
Instandsetzung der Standard-Flügelverriegelungen der Fenster- Drehflügel.
Fensterflügelverriegelung als Treibriegelelement mit
verdeckt liegender nach oben und unten ausfahrender
Verriegelungsstange und Getriebe demontieren und in Stand
setzen.
Stahlteile anschleifen und reinigen.
Farbbeschichtung sämtlicher Stahlteile im gleichen Farbton wie die Fenster- Türelemente, nach Wahl des Auftraggebers.
Lackierung auf Acrylharzbasis, PU-verstärkt, wasserbasierend, mit Grundierung, Zwischen- und Schlussbeschichtung.
Aluminiumteile reinigen unter Zugabe von geeigneten Reinigungsmitteln sowie Entfernen von vorhandenen
Farbverschmutzungen.
Sämtliche Teile auf Vollständigkeit und Funktion prüfen, wieder zusammensetzen, montieren und gangbarmachen durch Einstellen und ölen sämtlicher Beschläge und Gestänge.
Menge: 24,000 Stck

**3.1.40 Instandsetzung Fensterflügelverriegelung, Espagnoletten/Ruderstangen**
Instandsetzung der Espagnoletten/Ruderstangen-Verriegelung, der Fenster-Drehflügel.
Alter der best. Verriegelungen ca. 10 Jahre, in gutem Zustand.

Aufliegende Fensterflügelverriegelung als Espagnoletten/
Ruderstangen-Verriegelung demontieren und in Stand setzen.
Stahlteile anschleifen und reinigen.
Farbbeschichtung sämtlicher Stahlteile im gleichen Farbton wie die Fenster- Türelemente, nach Wahl des Auftraggebers.
Lackierung auf Acrylharzbasis, PU-verstärkt, wasserbasierend, mit Grundierung, Zwischen- und Schlussbeschichtung.
Aluminiumteile reinigen unter Zugabe von geeigneten Reinigungsmitteln sowie Entfernen von vorhandenen Farbverschmutzungen.
Sämtliche Teile auf Vollständigkeit und Funktion prüfen, wieder zusammensetzen, montieren und gangbarmachen durch Einstellen und ölen sämtlicher Beschläge und Gestänge.
Menge: 10,000 Stck

**3.1.50 Instandsetzung Fitschbänder**
Instandsetzung der Fitschbänder an Dreh- und Kippflügeln an Oberlichten und unteren Flügeln.

Stahlteile anschleifen und reinigen.
Farbbeschichtung sämtlicher Stahlteile im gleichen Farbton wie die Fenster- Türelemente, nach Wahl des Auftraggebers.
Lackierung auf Acrylharzbasis, PU-verstärkt, wasserbasierend, mit Grundierung, Zwischen- und Schlussbeschichtung.
Aluminiumteile reinigen unter Zugabe von geeigneten
Reinigungsmitteln sowie Entfernen von vorhandenen
Farbverschmutzungen.
Sämtliche Teile auf Vollständigkeit und Funktion prüfen, wieder zusammensetzen, montieren und gangbarmachen durch Einstellen und ölen sämtlicher Beschläge.
Menge: 104,000 Stck

**3.1.60 Instandsetzung der Dornzwangsverriegelung**
Instandsetzung der Dornzwangsverriegelung der Dreh-Flügel.
Vorhandene Oliven vollständig demontieren und Kennzeichnen.
Stahlteile anschleifen und reinigen.
Farbbeschichtung sämtlicher Stahlteile im gleichen Farbton wie die Fenster- Türelemente, nach Wahl des Auftraggebers.
Lackierung auf Acrylharzbasis, PU-verstärkt, wasserbasierend,
mit Grundierung, Zwischen- und Schlussbeschichtung.
Aluminiumteile reinigen unter Zugabe von geeigneten
Reinigungsmitteln sowie Entfernen von vorhandenen
Farbverschmutzungen.
Sämtliche Teile auf Vollständigkeit und Funktion prüfen, wieder
zusammensetzen, montieren und gangbarmachen durch
Einstellen und ölen sämtlicher Beschläge.
Menge: 4,000 Stck

**3.1.70 Instandsetzung der Vorreiber-Verriegelungen der Oberlichtflügel**
Instandsetzung der Schiebeverriegelungen der Oberlichtflügel.
Vorhandene Verriegelung demontieren und Kennzeichnen.
Stahlteile anschleifen und reinigen.
Farbbeschichtung sämtlicher Stahlteile im gleichen Farbton wie die Fenster- Türelemente, nach Wahl des Auftraggebers.
Lackierung auf Acrylharzbasis, PU-verstärkt, wasserbasierend,
mit Grundierung, Zwischen- und Schlussbeschichtung.
Sämtliche Teile auf Vollständigkeit und Funktion prüfen, wieder
zusammensetzen, montieren und gangbarmachen durch
Einstellen und ölen sämtlicher Beschläge.
Menge: 8,000 Stck

**3.1.80 Instandsetzung der Öffnungsbegrenzer der Drehflügel**
Instandsetzung der Öffnungsbegrenzungs-Gestänge der Dreh-Flügel.
Vorhandene Gestänge demontieren und Kennzeichnen.
Stahlteile anschleifen und reinigen.
Farbbeschichtung sämtlicher Stahlteile im gleichen Farbton wie die Fenster- Türelemente, nach Wahl des Auftraggebers.
Lackierung auf Acrylharzbasis, PU-verstärkt, wasserbasierend, mit Grundierung, Zwischen- und Schlussbeschichtung.
Sämtliche Teile auf Vollständigkeit und Funktion prüfen, wieder zusammensetzen, montieren und gangbarmachen durch Einstellen und ölen sämtlicher Beschläge.
Menge: 10,000 Stck

**3.1.90 Instandsetzung von aussenseitigen Flügelfeststellern der Drehflügel**
Instandsetzung von aussenseitig vorhandenen Flügelfeststellern der Drehflügel aus Feststellhebel mit Kammfräsung zum Einhängen in den unteren Blendrahmen.

Stahlteile anschleifen und reinigen.
Farbbeschichtung sämtlicher Stahlteile im gleichen Farbton wie die Fenster- Türelemente, nach Wahl des Auftraggebers.
Lackierung auf Acrylharzbasis, PU-verstärkt, wasserbasierend, mit Grundierung, Zwischen- und Schlussbeschichtung.
Sämtliche Teile auf Vollständigkeit und Funktion prüfen und Gangbarmachen der Flügel durch Einstellen und ölen sämtlicher Beschläge, Bänder und Gestänge.
Menge: 24,000 Stck

#### Titel 3.2 Ausbesserungsarbeiten an Holzteilen

**3.2.10 Ausbessern von Oberflächenschäden an Holzteilen, Tiefe <=5mm**
Bearbeiten von Schäden wie z.B. Risse an lackierten
Holzflächen.
Entfernen der vorhandenen Lackschichten und Farbresten an
der beschädigten Holzfläche bis auf das unbehandelte Holz.
Holzfeuchte überprüfen (max. 18%).
Vorbehandlung der rohen Holzoberflächen mit geeigneter
Spachtelgrundierung grundieren. Füllen der Risse und Löcher
mit Zwei-Komponenten-Spachtelmasse, luftfrei verpressen,
ausspachteln und ggf. modellieren.
Nach Aushärtung der Spachtelmasse, alle Reparaturstellen
planeben verschleifen.

Tiefe der Beschädigungen <=. 5mm

Abrechnung nach dm2 gespachtelter Fläche.
Menge: 100,000 dm²

**3.2.20 Beseitigen von Oberflächenschäden an Holzteilen, Tiefe >5 bis 10mm**
Bearbeiten von Oberflächenschäden durch z.B. Holzfäule an
lackierten Holzflächen.
Entfernen der vorhandenen Lackschichten und Farbresten an
der beschädigten Holzfläche bis auf das unbehandelte Holz.
Entfernen aller beschädigten Holzfasern bis auf eine gesunde
Holzstruktur, Sichtprüfung, ob das beschädigte Holz vollständig entfernt wurde.
Holzfeuchte überprüfen (max. 18%).
Rohes Holzoberflächen mit geeigneter Spachtelgrundierung
grundieren. Bearbeitete Stellen mit Zwei-Komponenten-
Spachtelmasse benetzen, luftfrei verpressen, ausspachteln und ggf. modellieren.
Nach Aushärtung der Spachtelmasse, alle Reparaturstellen
planeben verschleifen
Tiefe der Beschädigungen > 5 bis 10mm
Abrechnung nach dm2 gespachtelter Fläche.
Menge: 100,000 dm²

**3.2.30 Reparatur beschädigter Holzteile mittels Vierung bis 20cm2**
Reparatur beschädigter, defekter Holzteile mittels Teilerneuerung schadhafter Bereiche durch Einsetzen von neuen Holzbauteilen ("Vierung"), an geradem Bauteil passgenau einsetzen, Holzart Eiche, Oberfläche eben, einschl. ausarbeiten der Einbaustelle,  kleben mit geeignetem Klebemittel, angleichen der Oberfläche an Kanten und Profile, 3-seitig sichtbar, Einzelfläche bis 20 cm2, Dicke mind. 2 cm.
Menge: 100,000 Stck
Kostengruppen nach DIN 276-1 2008: 335
Kostengruppen nach DIN 276-1 1981: 3.1.3.0.0

**3.2.40 Reparatur beschädigter Holzteile mittels Vierung 20-50cm2**
Reparatur beschädigter, defekter Holzteile mittels Teilerneuerung schadhafter Bereiche durch Einsetzen von neuen Holzbauteilen ("Vierung"), an geradem Bauteil passgenau einsetzen, Holzart Eiche, Oberfläche eben, einschl. ausarbeiten der Einbaustelle,  kleben mit geeignetem Klebemittel, angleichen der Oberfläche an Kanten und Profile, 3-seitig sichtbar, Einzelfläche 20-50 cm2, Dicke mind. 2 cm.
Menge: 48,000 Stck
Kostengruppen nach DIN 276-1 2008: 335
Kostengruppen nach DIN 276-1 1981: 3.1.3.0.0

**3.2.50 Austausch beschädigter bzw. verfaulter Holzteile, Wetterschenkel**
Beschädigte bzw. verfaulte Holzteile wie z.B. Wetterschenkel fachgerecht entfernen und ersetzen, Holzteile
entsprechend der vorhandenen Profilierung nachgearbeitet und eingepasst.
Holzart Eiche analog Bestand.
Leistung einschließlich sämtlicher Verbindungsmittel.
Mindestabrechnungsmenge je auszutauschendem Teil 0,5 Meter.

Aufgenommene Stoffe sammeln, im staubdichten, geschlossenen Behälter des AN lagern, Behältergröße über 5 bis 7 m3, auf LKW des AN laden, transportieren,
Abfall ist gefährlich, schadstoffbelastet, Altholzkategorie A IV, Mengenermittlung nach Aufmaß,
die Entsorgung wird gesondert vergütet.
Menge: 25,000 m

**3.2.60 Austausch beschädigter bzw. verfaulter Holzteile, Sprossen**
Beschädigte bzw. verfaulte Holzteile wie z.B. Sprossen fachgerecht entfernen und ersetzen, Holzteile
entsprechend der vorhandenen Profilierung nachgearbeitet und eingepasst.
Holzart Eiche analog Bestand.
Leistung einschließlich sämtlicher Verbindungsmittel.
Mindestabrechnungsmenge je auszutauschendem Teil 0,5 Meter.

Aufgenommene Stoffe sammeln, im staubdichten, geschlossenen Behälter des AN lagern, Behältergröße über 5 bis 7 m3, auf LKW des AN laden, transportieren,
Abfall ist gefährlich, schadstoffbelastet, Altholzkategorie A IV, Mengenermittlung nach Aufmaß,
die Entsorgung wird gesondert vergütet.
Menge: 25,000 m

#### Titel 3.3 Diverses

**3.3.10 Bauanschlussfugen aussen, bis 15mm**
Herstellen von dauerelastischen Bauanschlussfugen zwischen Bestands-Holzfenster und Massivwand/Fenstergewände aus
Sandsteinmauerwerk mit geeignetem elastoplatischem Silikon- Fugenmaterial in Fensterfarbe, wind- und schlagregendicht, wetterbeständig, UV-beständig.
Breite der Bauanschlussfugen bis 15mm.
Farbe: im RAL-Farbton nach Wahl des AG, Farbton angepasst an Sandstein-Fenstergewände.
Menge: 125,000 m

**3.3.20 Bauanschlussfugen aussen, >15-20mm**
Herstellen von dauerelastischen Bauanschlussfugen zwischen Bestands-Holzfenster und Massivwand/Fenstergewände aus
Sandsteinmauerwerk mit geeignetem elastoplatischem Silikon- Fugenmaterial in Fensterfarbe, wind- und schlagregendicht, wetterbeständig, UV-beständig.
Breite der Bauanschlussfugen > 15mm bis 20mm.
Farbe: im RAL-Farbton nach Wahl des AG, Farbton angepasst an Sandstein-Fenstergewände.
Menge: 125,000 m

### Kapitel 4 NEUE FENSTER

*Hinweis: Leitbeschreibung für neu einzubauende Sprossenfenster im EG*
Leitbeschrieb für neue Holzfenster nach Vorbild. (nicht historisch)
Diese sind gemäß nachfolgend beschriebener Konstruktion herzustellen.

- Holzart: Kiefer, technisch getrocknet auf max. 15% Holzfeuchte.
Bei schichtverleimten Hölzern dürfen die Decklamellen nicht keilgezinkt sein.

- Profil: IV 68 - Rahmen 68 / 68, Flügel 68 / 68, verdübelte Ecken, verleimt mit D4 Leimen nach EN 204

Ausführung: Stufenfalz - Fenster ohne Regenschiene
Saubere, glatte, hydrofeingehobelte Oberfläche, doppelt überfälzte Profile, alle Kanten gerundet. Profilausbildung der Elemente nach DIN 68121.
Innenfensterbankanschlussfalz. Weichfedernde Dichtung Deventer Farbe Weiß außerhalb der Bewitterungszone umlaufend, zusätzliche Dichtung im Flügelüberschlag.

Anstelle der Alu-Regenschiene kommt ein Stufenfalz zur Ausführung.

Nachfolgende Konstruktion ist zwingend erforderlich:
- Untere Flügelrahmen mit angefrästem Wetterschenkel, aus einem Stück gefertigt

- Angefräste Profilleiste auf den unteren Blendrahmen und Kämpfer, aus einem Stück gefertigt. Kämpferansichtsbreite mit Flügelhölzern max. 145 mm.

- Innere Schlagleiste bei Stulpflügeln, dadurch mittig auf dieser Schlagleiste sitzende Griffolive. Stulpbreite max. 104 mm. (Siehe gesonderte Position)

- Glasfalzwange und Sprossenschräge 30°

Sonderprofilierungen bei Wetterschenkel und Profilleisten müssen individuell der Fensterarchitektur angepasst werden.

Sprossen: << Original Sprosse 22 >>
Sprossenteilung handwerklich verarbeitet, außen fest mit dem Flügelrahmen verdübelt, innen ein auswechselbarer Sprossenrahmen. Kreuzverbindungen und T-Anschlüsse gefräst, überplattet, gedübelt und verleimt. Isolierglas mit eingelegtem Thermix-Sprossenprofil im Scheibenzwischenraum.

Angebotenes Rahmensystem in den Positionen anzugeben.

Beschlagsysteme mit dem RAL-Gütezeichen.
Dreidimensional stufenlos einstellbare Scheren- und Ecklager, regulierbarer Anpressdruck, bei Ausführung als Drehkippflügel incl. einbruchhemmender
Grundsicherheit und Fehlschaltsicherung, Kippflügel mit Putz- und Fangschere
(bei Rundbogen und einigen Sonderbogenformen nicht möglich)
Bei zu geringer Flügelhöhe kann generell keine Putz und Fangschere mehr eingebaut werden. Daher ist beim kompletten Öffnen zum Reinigen erhöhte Sorgfalt erforderlich.

Angebotenes Fabrikat in den Positionen anzugeben:

*Hinweis: Bauphysikalische Anforderungen an neue Fensterbauteile*
Anforderungen an neue Fensterbauteile mit Wärmeschutzverglasung:

Fensterbauart / Rahmen und Flügel:
Uf<= 1,4 W/(m2K) nach DIN EN ISO 10077
Uw<= 1,30 W/(m2K) nach DIN EN ISO 10077-1 und V DIN 4108-4

Verglasung:
Ug<= 1,1 W/(m2K) nach DIN EN 673 mit wärmetechnisch verbessertem Randverbund des Glases. Gesamtenergiedurchlassgrad der Verglasung nach DIN EN 410 g<= 0,55

Schallschutz:
Erforderliches Schalldämm-Maß im eingebauten Zustand erf. R`w= 32 db

Dichtheit:
Luftdurchlässigkeit nach DIN EN 12 207 Klasse 3

*Hinweis: Leitbeschreibung Holzschutz / Oberflächenbehandlung Sprossenfenster EG*
Holzschutz:
Als Grundlage für den Holzschutz gilt DIN 68800. Als Holzschutzmittel sind ausschließlich solche Mittel anzuwenden, deren Anstrichverträglichkeit nachgewiesen ist.
Das Anstrichsystem ist nach der Tabelle "Anstrichgruppen für Fenster und Außentüren"
auszuwählen. Das Anstrichmittel muss DIN 18 363 und den "Technischen Richtlinien für Fensteranstriche" entsprechen.

Oberflächenbehandlung: Acrylsystem
Imprägnierung mit einem Bioziedfreiem Holzschutzmittel

Grundierung mit aromatenfreier Acryl-Grundierung.
Mindestens zwei Lackiervorgänge mit aromatenfreiem, ventilierendem, blockfesten, schlag- und stoßfestem, vergilbungsbeständigen Acryl-Fensterlack mit den hierfür notwendigen Vor- und Endbehandlungen.
Trockenschichtdicke von 100 µm.

Beschlagteile und sonstige Metallteile sind nach der Fertigstellung der Oberfläche anzubringen. Die Anlieferung der Fenster an die Baustelle darf erst nach
Fertigstellung der Oberfläche erfolgen (DIN 18355, Punkt 3.13.3.2).

Fehlstellen der Oberflächenbehandlung sind nach Einbau der Fenster nachzubessern.

Oberflächen:
Alle Holzteile sind imprägniert, grundiert und deckend endbeschichtet zu liefern.

Angebotenes Beschichtungssystem in den Positionen anzugeben.

Alle Holzteile der neuen und alten Fenster sollen wie folgt beschichtet werden.

Innen:
NCS S 0502-Y oder NCS S 1002-Y

Außen:
NCS S 8010-Y30R

Die Farben sind vor der Verarbeitung auf Eignung zu prüfen und mit der Denkmalbehörde abzustimmen.

*Hinweis: Ausführungsunterlagen / Werkstattzeichnungen/ Maßaufnahme*
Alle vom Auftraggeber zur Verfügung gestellten Planungsunterlagen für die Gestaltung der Fassade gelten als verbindlich.
Die Erstellung der Montagezeichnungen ist Aufgabe des Auftragnehmers.
Mit der Fertigung darf erst begonnen werden, wenn die Werkstattzeichnungen mit Genehmigungsvermerk durch den Architekten zurückgegeben sind.
Vom AN sind folgende Zeichnungen anzufertigen: Ausführungszeichnungen einschl. Übersicht- und Detailzeichnungen sowie Stücklisten, in Papierform und auf Datenträger,
in den Datenformaten DXF und PDF.

Die Pläne sind zur Prüfung und Freigabe durch den Architekten in dreifacher Ausfertigung vorzulegen.
Bei Übergabe ist eine Plan- und Systemdarstellung der Fensterelemente mit Materialspezifikation und Bezeichnung der Einzelteile und Werkstoffe, sowie eine Produktbeschreibung, Pflegeanweisung und Gebrauchsanweisung in mind. 2-facher Ausfertigung der Schlussrechnung beizulegen.

Der Auftragnehmer hat rechtzeitig eine Maßaufnahme durchzuführen und in einem Messprotokoll festzuhalten, aus dem eventuelle Maßabweichungen am Rohbau ersichtlich sind. Bei unzulässig großen Bautoleranzen sind diese der Bauleitung unverzüglich anzumelden.

Höhenangaben werden je Gebäudeabschnitt und Geschoss als Meterriss bauseits vorgegeben.

Der Auftragnehmer hat dem Bauherren die technischen Datenblätter der verwendeten Produkte zu übergeben.

*Hinweis: Statische Nachweise*
Alle erforderlichen statischen Nachweise sind vom AN zu erbringen.

*Hinweis: Vorlage von Materialmustern*
Die einzusetzenden Materialien (Oberflächenbeschichtung, Beschläge etc.) sind rechtzeitig
vor der Ausführung, auch ohne unmittelbare Aufforderung durch den AG, durch den AN als Handmuster vorzulegen und durch den AG zur Ausführung freizugeben.

*Hinweis: Hinweis Bauablauf*
Eine Feinjustierung der Fensterflügel ist zum Ende der Baumaßnahme nach Fertigstellung der Ausbauarbeiten vorzusehen.
Aus diesem Arbeitsablauf resultierende Aufwendungen sind in die Einheitspreise einzukalkulieren.

#### Titel 4.1 NEUE SPROSSENFENSTER IM EG WESTSEITE

*Hinweis: Ausbau und Entsorgung der Bestandsfenster*
Ausbau und Entsorgung NICHT Historischer Holzfenster Baujahr ca. nach 1955.
Einschl. Blendrahmen, Flügeln, Verglasungen und rückstandsfreier Entfernung von dauerelastischen Anschlussfugen an das Bauwerk im Außenbereich,
Ausführung innerhalb des Bauwerks, Arbeitshöhe bis 3,5 m.

Abbruch von Hand/mit handgeführten Kleingeräten, Ausführung lärmarm, Lärmpegel max. 80 dB(A), ohne Untergrundbeschädigung, aufgenommene Stoffe sammeln, im Behälter des AN lagern, Behältergröße über 5 bis 7 m³, auf LKW des AN laden, transportieren, entsorgen, einschl. Entsorgungsgebühren. Altholz Kategorie IV

**4.1.10 Nicht historische Fenster ca. 1,18 x 2,20 m (Westseite)**
Fensternummer:
F_-E12_01, F_-E12_02, F_-E12_03,

Ausbau und Entsorgung von NICHT Historischen Holzfenster Baujahr nach 1955.
Blendrahmenfenster rechteckig
mit Kämpfer und Oberlicht
2 x 2 Drehflügel, Innenanschlag Mauerfalz
Rahmenaußenmaß ca.1,18 * 2,20 m

Hauptflügel 2x ca. 0.50 * 1,20 m
je Hauptflügel 3 Glasfelder, 2 Sprossen
3 Stck. Gläser je Flügel
Abmessung je Glasfeld ca. 410 mm x 390 mm

Oberlichtflügel 2x ca. 0,50 * 0,80 m
je Oberlichtflügel 2 Glasfelder, 1 Sprosse
2 Stck. Gläser je Flügel
Abmessung je Glasfeld ca. 410 mm x 390 mm
Menge: 3,000 Stck

**4.1.20 Nicht historische Fenster ca. 1,18 x 2,62 m (Westseite)**
Fensternummer:
F_-E13_01, F_-E-1-1_02

Ausbau und Entsorgung von NICHT Historischen Holzfenster Baujahr nach 1955.
Blendrahmenfenster rechteckig
mit Kämpfer und Oberlicht
2 x 2 Drehflügel, Innenanschlag Mauerfalz
Rahmenaußenmaß ca.1,18 * 2,62 m

Hauptflügel 2x ca. 0.50 * 1,20 m
je Hauptflügel 3 Glasfelder, 2 Sprossen
3 Stck. Gläser je Flügel
Abmessung je Glasfeld ca. 410 mm x 390 mm

Oberlichtflügel 2x ca. 0,50 * 1,20 m
je Oberlichtflügel 3 Glasfelder, 2 Sprosse2
3 Stck. Gläser je Flügel
Abmessung je Glasfeld ca. 410 mm x 390 mm
Menge: 2,000 Stck

**4.1.30 Erschwerniszulage wegen Vergitterung**
Fensternummer: F_-E-1-1_02

Erschwerniszulage - Vergitterung des Fensters von außen erschwert die Bearbeitung des Fensters vor Ort.
Menge: 1,000 St

*Hinweis: Neue Fenster*
Herstellen, Liefern und Montage von Fenstern, Beschlägen, und aller dazu notwendigen Kleinteile.
Die neuen Sprossenfenster sind in Form und Gestaltung gem. den ausgebauten Fenstern und der Leitbeschreibungen herzustellen.

**4.1.40 Zeichnungen anfertigen Ausführungszeichnung**
Vom AN sind folgende Zeichnungen anzufertigen: Ausführungszeichnungen einschl. Übersicht- und Detailzeichnungen, in Papierform und auf Datenträger, in den Datenformaten DXF und PDF.
Menge: 1,000 St
Kostengruppen nach DIN 276-1 2008: 731
Kostengruppen nach DIN 276-1 1981: 7.2.1.0.0

**4.1.50 Fenster ca. 1,18 x 2,20 m (Westseite)**
Fensternummer:
F_-E12_01, F_-E12_02, F_-E12_03,

Blendrahmen-Stulpfenster rechteckig
mit Kämpfer und Oberlicht
2 x 2 Drehflügel
Rahmenaußenmaß ca.1,18 * 2,20 m

Hauptflügel 2x ca. 0.50 * 1,20 m
je Hauptflügel 3 Glasfelder, 2 Sprossen
3 Stck. Gläser je Flügel
Abmessung je Glasfeld ca. 410 mm x 390 mm

Oberlichtflügel 2x ca. 0,50 * 0,80 m
je Oberlichtflügel 2 Glasfelder, 1 Sprosse
2 Stck. Gläser je Flügel
Abmessung je Glasfeld ca. 410 mm x 390 mm

Vom Bieter anzugeben:

Angebotenes Rahmensystem gem. Leitbeschreibung:

'.............................................................'

Angebotenes Beschlagsfabrikat gem. Leitbeschreibung:

'.............................................................'

Angebotenes Holzschutzfabrikat gem. Leitbeschreibung:

'...................................................'

Angebotener Farbaufbau gem. Leitbeschreibung:

Imprägnierung: '.......................................................'
Grundierung: '.......................................................'
Zwischenbeschichtung: '.......................................................'
Endbeschichtung: '.......................................................'
Menge: 3,000 Stck

**4.1.60 Fenster ca. 1,18 x 2,62 m (Westseite)**
Fensternummer:
F_-E13_01, F_-E-1-1_02

Blendrahmen-Stulpfenster rechteckig
mit Kämpfer und Oberlicht
2 x 2 Drehflügel
Rahmenaußenmaß ca.1,18 * 2,62 m

Hauptflügel 2x ca. 0.50 * 1,20 m
je Hauptflügel 3 Glasfelder, 2 Sprossen
3 Stck. Gläser je Flügel
Abmessung je Glasfeld ca. 410 mm x 390 mm

Oberlichtflügel 2x ca. 0,50 * 1,20 m
je Oberlichtflügel 3 Glasfelder, 2 Sprosse2
3 Stck. Gläser je Flügel
Abmessung je Glasfeld ca. 410 mm x 390 mm

Vom Bieter anzugeben:

Angebotenes Rahmensystem gem. Leitbeschreibung:

'.............................................................'

Angebotenes Beschlagsfabrikat gem. Leitbeschreibung:

'.............................................................'

Angebotenes Holzschutzfabrikat gem. Leitbeschreibung:

'...................................................'

Angebotener Farbaufbau gem. Leitbeschreibung:

Imprägnierung: '.......................................................'
Grundierung: '.......................................................'
Zwischenbeschichtung: '.......................................................'
Endbeschichtung: '.......................................................'
Menge: 2,000 Stck

**4.1.70 Montage Fenstergriffe aus Aluminium, abschließbar**
Neue Fenstergriffe gem. Vorbeschrieb, abschließbar, liefern und an Bestandsfenster montieren.

Vom Bieter anzugeben:

Angebotenes Fabrikat:

'.............................................................'
Menge: 3,000 St

**4.1.80 Erschwerniszulage wegen Vergitterung**
Fensternummer: F_-E-1-1_02

Erschwerniszulage - Vergitterung des Fensters von außen erschwert die Bearbeitung des Fensters vor Ort.
Menge: 1,000 St

#### Titel 4.2 NEUE FENSTER IM UNTERGESCHOSS

*Hinweis: Hinweis zur Montage*
Die nachfolgend beschrieben Fenster können erst nach der Gewölbesanierung des Umlaufs erfolgen.

*Hinweis: Leitbeschreibung Fenster im Untergeschoss*
Leitbeschrieb für neue einfach Holzfenster (nicht historisch)
Diese sind gemäß nachfolgend beschriebener Konstruktion herzustellen.

- Profil : Isolierglasfenster IV 68 bzw. nach Erfordernis der Fensterstatik.

- Profilgrößen : Rahmen 68 * 75 mm Flügel 68 * 68 mm,

- Konstruktion : Rahmen und Flügel doppelt verzapft und
  wasserfest verleimt, Flügel mit zusätzlichem Beizapfen,
  mit umlaufender Gummilippendichtung (hell) und Abstandshalter/Randverbund im SZR in
  Farbton RAL 9018.

- Holzart : Kiefer lamelliert  (technisch getrocknet auf max.15% Holzfeuchte) Decklagen ohne Keilzinkung.

Oberfläche: natur lasiert.

Der Fensterflügel lässt sich in den Umlauf öffnen.

Beschlagsysteme mit dem RAL-Gütezeichen.
Dreidimensional stufenlos einstellbare Scheren- und Ecklager, regulierbarer Anpressdruck, bei Ausführung als Drehkippflügel, Kippflügel mit Putz- und Fangschere
(bei Rundbogen und einigen Sonderbogenformen nicht möglich)
Bei zu geringer Flügelhöhe kann generell keine Putz und Fangschere mehr eingebaut werden. Daher ist beim kompletten Öffnen zum Reinigen erhöhte Sorgfalt erforderlich.

**4.2.10 Zeichnungen anfertigen Ausführungszeichnung**
Vom AN sind folgende Zeichnungen anzufertigen: Ausführungszeichnungen einschl. Übersicht- und Detailzeichnungen, in Papierform und auf Datenträger, in den Datenformaten DXF und PDF.
Menge: 1,000 St
Kostengruppen nach DIN 276-1 2008: 731
Kostengruppen nach DIN 276-1 1981: 7.2.1.0.0

**4.2.20 Fenster oben mit Bogen 0,95 x 0,95 m, Dreh-Kipp, klar**
Fensternummer.
F_-1U-5-1_01, F_-1U-5-1_02, F_-1U-5-1_03

Fenster einflügelig
Fenstergrundmaß: b = 950 x h = 950 mm
oben bogenförmig
Verglasung: klar
Beschlag: 1 x Dreh-Kipp
Griffolive: Standard
Menge: 3,000 Stck

**4.2.30 Fenster rechteckig 1,11 x 0,79 m, Dreh-Kipp, klar**
Fensternummer: F_-1U-5-1_04

Fenster einflügelig
Fenstergrundmaß: b = 1.110 x H = 790 mm
Verglasung: klar
Beschlag: 1 x Dreh-Kipp
Griffolive: Standard
Menge: 1,000 Stck

**4.2.40 Bogenfenster 1,40 x 0,70 m, Kipp, klar**
Fensternummer: F_-1U-5-1_05

Fenster einflügelig
Fenstergrundmaß: b = 1.400 x h = 700 mm
halbkreisförmig
Verglasung: klar
Beschlag: 1 x Kipp
Griffolive: Standard
Menge: 1,000 Stck

**4.2.50 Fenster rechteckig 0,79 x 0,79 m, Dreh-Kipp, klar**
Fensternummer: F_-1U-5-1_06

Fenster einflügelig
Fenstergrundmaß: 790 x 790 mm
Verglasung: klar
Beschlag: 1 x Dreh-Kipp
Griffolive: Standard
Menge: 1,000 Stck

**4.2.60 Bogenfenster 1,90 x 0,95 m, Kipp, klar**
Fensternummer: F_-1U-1_01

Fenster einflügelig
Fenstergrundmaß: 1.900 x 950 mm
halbkreisförmig
Verglasung: klar
Beschlag: 1 x Kipp
Griffolive: Standard
Menge: 1,000 Stck

### Kapitel 5 SONSTIGES

#### Titel 5.1 REINIGUNG

*Hinweis: Qualität der Reinigung von Bauteiloberflächen - Hinweistext*
Reinigung nach Entfernung der Farbbeschichtung von best. Fensterrahmen,  zur Restentfernung von PCP-, Blei- und Zink-haltigen Stäuben und sonstigen staubförmigen Belastungen.

Die Reinigung wird nur einmal vergütet, unabhängig von der Häufigkeit der tatsächlichen Reinigungsstufen und -Leistungen auf derselben Fläche.

Reinigungsziel: Staubfreiheit der Sanierungsbereiche - Visuelle Kontrolle des Sanierungsbereiches auf Staubfreiheit (es dürfen keine sichtbaren Staubablagerungen auf Bauteiloberflächen vorhanden sein).

Besonderer Hinweis zum technischen Abnahmevorgang "visuelle Kontrolle"
Im Abnahmevorgang "visuelle Kontrolle" wird die rückstandslose Entfernung des Schadstoffes sowie die Staubfreiheit der Arbeitsbereiche nach der Feinreinigung durch eine in Augenscheinnahme der Fachbauleitung des Auftraggebers geprüft.
Sollte es hinsichtlich des Reinigungszustandes bzw. der Reinigungsqualität von Bauteiloberflächen innerhalb der Sanierungsbereich zu Meinungsverschiedenheiten zwischen Auftragnehmer und Auftraggeber kommen, wird der Sanierungserfolg durch die Entnahme von Staubkontaktproben nach VDI 3877 verifiziert.

**5.1.10 Grob- und Feinreinigung der Laibungsnischen**
Reinigung zur Restentfernung von PCP-, Blei- und Zink-haltigen Stäuben und sonstigen staubförmigen Belastungen.

Grob- und Feinreinigung gemäß TRGS 505, TRGS 519, TRGS 524, DGUV-Regel 101-004 zur Beseitigung von Kontaminationen auf allen Oberflächen in den Sanierungsbereichen: Deckennischen, Laibungswände, und  Fussbodennischen, und der Folienfläche auf der Innenseite im Sanierungsbereich sowie alle nicht näher bezeichneten Oberflächen, inkl. sämtlicher beschriebenen Neben- leistungen, erforderlicher Maschinen und Verbrauchsmaterialien.

Der Sanierungsbereich definiert sich aus den jeweils mit Staubwänden abgetrennten Arbeitsbereichen zwischen Außenfassade und Staubwänden.
Menge: 300,000 m²

#### Titel 5.2 AUFARBEITUNG OVALFENSTER ZWISCHEN UG UND EG - NORDSEITE

*Hinweis: Beschreibung*
Auf der Nordseite ist am Ende der Sandsteintreppe ein Ovalfenster in einem Stahlrahmen und einer senkrechten und einer waagerechten Sprosse und Einfachverglasung aus vier Feldern eingebaut.
Durchmesser 1 = 1.100 mm
Durchmesser 2 = 850 mm

Glasgröße: 4 x 500 / 340 mm

Der Stahlrahmen soll ausgeglast, entrostet und neu gestrichen werden.
Danach sollen neue Einfachgläser wieder fachgerecht eingebaut werden.

**5.2.10 Fensterinstandsetzung**
*** Pauschalposition
Instandsetzung wie vor beschrieben inkl. Gläsern, Kitt, Farbe, etc. durchführen.
Fenster siehe Fotos im Anhang.
Menge: 1,000 Psch

#### Titel 5.3 STUNDENLOHNARBEITEN

*Hinweis: Stundenlohnarbeiten*
Mit der Ausführung der im Leistungsverzeichnis vorgesehenen Stundenlohnarbeiten ist erst nach schriftlicher Anordnung des AG zu beginnen.
Der Umfang der im Einzelfall zu erbringenden Leistungen wird bei der Anordnung festgelegt. (Vorgehensweise gemäß Festlegung im Punkt Stundenlohnarbeiten in den Zusätzliche Vertragsbedingungen).
Der Verrechnungssatz für die jeweilige Arbeitskraft umfasst sämtliche Aufwendungen wie Lohn- und Gehaltskosten, Lohn- und Gehaltsnebenkosten, Zuschläge, lohngebundene und
lohnabhängige Kosten, sonstige Sozialkosten, Gemeinkosten, Wagnis und Gewinn sowie den Kleingeräteeinsatz.

Für vom AG angeordnete Stundenlohnarbeiten werden die vereinbarten Stundenverrechnungssätze zuzüglich Umsatzsteuer nach den tatsächlich geleisteten Arbeitszeiten bezahlt.

Wegezeiten werden nicht gesondert vergütet.

Verlangt der AG die Ausführung von Leistungen außerhalb der regelmäßigen werktäglichen Arbeitszeit, wie (Mehr-, Sonntags-, Feiertags- und Nachtarbeit), wird neben den vereinbarten Preisen eine Vergütung für die nachgewiesenen zuschlagspflichtigen Stunden gewährt.
Als Vergütung wird für jede geleistete Stunde der Betrag gezahlt, der sich aus der entsprechenden tariflichen Vereinbarung für Mehr-, Sonntags-, Feiertags- und Nachtarbeit zuzüglich der dafür tatsächlichen aufgewendeten Zuschläge errechnet.

**5.3.10 Baufacharbeiter/-in Stundenlohnarbeiten sämtliche Kosten/Zuschläge**
Stundenlohnarbeiten durch Baufacharbeiter/-in auf Anordnung des AG ausführen,
der Verrechnungssatz für die jeweilige Arbeitskraft umfasst sämtliche Aufwendungen wie Lohn- und Gehaltskosten, Lohn- und Gehaltsnebenkosten, Zuschläge, lohngebundene und lohnabhängige Kosten, sonstige Sozialkosten, Gemeinkosten, Wagnis und Gewinn.
Menge: 32,000 h
Kostengruppen nach DIN 276-1 2008: 399
Kostengruppen nach DIN 276-1 1981: 6.2.9.0.0

**5.3.20 Bauhelfer/-in Stundenlohnarbeiten sämtliche Kosten/Zuschläge**
Stundenlohnarbeiten durch Bauhelfer/-in
auf Anordnung des AG ausführen,
der Verrechnungssatz für die jeweilige Arbeitskraft umfasst sämtliche Aufwendungen wie Lohn- und Gehaltskosten, Lohn- und Gehaltsnebenkosten, Zuschläge, lohngebundene und lohnabhängige Kosten, sonstige Sozialkosten, Gemeinkosten, Wagnis und Gewinn.
Menge: 32,000 h
Kostengruppen nach DIN 276-1 2008: 399
Kostengruppen nach DIN 276-1 1981: 6.2.9.0.0
